# Leinestr. 21-22 / Lichtenrader Str. 31, 12049 Berlin
Angebotsaufforderung (GAEB DA XML 3.2, DA83)
Projekt: 764
Währung: EUR
Erstellt mit: GXML Toolbox V3.3 R20230829, iTWO_64 V24.0.454, 02.12.2025

## BV: Leinestr. 21-22 / Lichtenrader Str. 31, 12049 Berlin
Bauvorhaben:

Leinestr. 21-22 / Lichtenrader Str. 31, 12049 Berlin

Gewerk: WDVS
Angaben zum Bauwerk
42 Wohneinheiten mit ca. 260 Fenstern

Ausführungsort:
Fassaden der Häuser Leinestraße 21-22 / Lichtenrader Str. 31, 12049 Berlin

Vor Angebotsabgabe ist zwingend eine
Ortsbesichtigung durchzuführen.

Ausführungszeitraum:
Ab März 2026 bis Juli 2026, bzw. in Absprache mit der Bauleitung

Berkant Altun
Tel.: +49 30 221821119
E-Mail: berkant.altun@covivio.immo
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## A) ALLGEMEINE VORBEMERKUNGEN FÜR
A) ALLGEMEINE VORBEMERKUNGEN
=================================================================

A1) ALLGEMEINES

Dem Leistungsverzeichnis liegen die "Zusätzliche Vertragsbedingungen für die Ausführung von Bauleistungen (Z-VOB/B)" der Covivio Immobilien GmbH in der aktuellen Fassung zugrunde.

Für sich auf dieses Leistungsverzeichnis beziehende Beauftragungen gelten die Vertragsbedingungen in jedem Einzelfall als vereinbart. Sofern zukünftig als Ersatz für die aktuell gültigen Z-VOB/B mit dem Auftragnehmer (AN) neue Z-VOB/B vereinbart werden, gelten für nach Gültigkeitsbeginn die neuen Z-VOB/B beauftragte Leistungen ausschließlich die neuen Z-VOB/B.

Für nach diesem Einheitspreisabkommen ausgeführte Leistungen gelten, ergänzend zur den jeweiligen Leistungsbeschreibungen der einzelnen Positionen, bei evtl. Widersprüchen in nachfolgend genannter Reihenfolge, folgende Bedingungen:

1. diese ““Allgemeine Vorbemerkungen““ (A),
2. die sich anschließenden ““Allgemeine technische Vorbemerkungen““ (B),
3. die sich anschließenden ““Besondere technische Vorbemerkungen““ (für dieses Gewerk) (C),
4. die ““Zusätzliche Vertragsbedingungen für die Ausführung von Bauleistungen Z-VOB/B““,
5. Baustellenordnung der Covivio Immobilien GmbH in der jeweils gültigen Fassung.

Mit erhalt der Bestellung erklärt der Auftragnehmer, dass von ihm sämtliche gesetzlichen, behördlichen und berufgenossenschaftlichen Auflagen erfüllt werden, die zur Ausführung der Leistungen erforderlich sind.

Es dürfen nur solche Materialien verwendet werden, über die der Auftragnehmer das uneingeschränkte Eigentumsrecht besitzt und die vollkommen frei von Rechten Dritter sind.

Für die Ausführung der Arbeiten ist Fachpersonal in ausreichender Zahl einzusetzen.
Hierbei ist darauf zu achten, dass für die Ausführung sämtlicher Arbeiten unsere Baustellenordnung in der jeweils gültigen Fassung zu beachten ist, die dem ausführenden Fachpersonal in geeigneter Form zur Kenntnis zu geben ist.

Der Einsatz von Subunternehmern ist lediglich in schriftlicher Absprache mit dem Auftraggeber erlaubt.

A2) KUNDENDIENST

Die Arbeiten werden z. T. in bewohnten Häusern ausgeführt.

Der Auftraggeber (AG) erwartet vom AN tatkräftige Unterstützung bei den Bemühungen, berechtigten Mieterwünschen zu entsprechen. Dazu gehören insbesondere folgende Verpflichtungen:

1) Alle Handwerker/Mitarbeiter des AN haben die Verpflichtung, Kunden (Mietern) höflich und hilfsbereit zu begegnen. In Gesprächen mit den Mietern ist das Bemühen von Covivio Immobilien, um einen verbesserten Kundendienst herauszustellen.

2) Die Mieter sind rechtzeitig vor Durchführung der Reparaturarbeiten zu verständigen, ggf. durch Aushang im Treppenhaus oder auch individuelle Terminvereinbarung mit dem einzelnen Mieter.

3) Reparaturen sind sofort, spätestens innerhalb von 2 Arbeitstagen nach Beauftragung, durchzuführen. Sofern die Frist aus Gründen, die der AN nicht zu vertreten hat, nicht einzuhalten ist, ist der AG unverzüglich zu unterrichten.

4) Soweit persönliche Schutzausstattung (PSA) erforderlich ist, hierzu zählen auch Artikel zur Wahrung der Notwendigkeiten im Rahmen eines erhöhten Infektionsschutzes, sind diese entsprechend den gesetzlichen Anforderungen bzw. der situativen Notwendigkeit immer einzusetzen.

5) Möbel und sonstiges Mietereigentum, Bodenflächen und angrenzende Bauteile etc. im Bereich der auszuführenden Arbeiten sind durch Folie, evtl. Schaltafeln oder Ähnliches zu schützen.

A3) PREISE

Soweit und sobald Überschreitungen absehbar sind, ist hierüber der Abteilung Einkauf des AG ein schriftliches Angebot einzureichen und eine gesonderte Vereinbarung zu treffen.

In den Einheitspreisen sind sämtliche Kosten, wie Lohn-, Material- und Nebenkosten, hierzu gehören auch erforderliche Hygieneschutzartikel, enthalten, insbesondere auch:

1) Koordination / Terminabsprache(n) mit dem(den) Mieter(n) / Kundenbetreuer(n) / Bauleiter(n)

2) sämtliche Fahrt- und Transportkosten,

3) sämtliche tariflichen Zulagen wie z.B. Schmutz- und Staubzulagen, Zulagen für ekelerregende
Arbeiten etc.,

4) die Gestellung, Vorhaltung und spurlose Entfernung aller erforderlichen Gerüste und Absperrungen (ggf. auch Warnschilder) bis zu einer Höhe der Arbeitsbühne von 2 m; die Mitbenutzung der Gerüste ist allen mit Reparaturarbeiten beschäftigten Firmen kostenlos zu gestatten,

5) Befestigungsmittel aller Art; Hilfsstoffe wie Nägel, Bindedraht und Kleinmaterial sowie alle Baustoffe, die zur kompletten Erstellung der Leistung erforderlich sind,

6) die Abdeckung von Einrichtungsgegenständen zum Schutz vor Beschädigung und Verschmutzung

7) das, ggf. tägliche, Säubern der Arbeitsstelle; hierzu gehört auch die Beseitigung von Verunreinigungen des Treppenhauses und/oder der Hauszuwegungen,

8) der Ausbau und Abtransport sowie die ordnungsgemäße Entsorgung, einschließlich Kippgebühren, sämtlichen Bauschutts und aller alter, schadhafter Teile. Teile, für die sich der AG eine generelle oder einzelfallbezogene Prüfung vorbehalten hat, sind bis zu diesem Zeitpunkt, längstens jedoch für die Dauer von 10 Wochen, vom AN vorzuhalten und dürfen erst danach entsorgt werden.

9) Alle weiteren Nebenleistungen, die zur Erfüllung der in den Leistungspositionen beschriebenen Hauptleistungen, unter Beachtung aller einschlägigen Vorschriften, erforderlich sind, im EPA aber nicht gesondert aufgeführt sind.

Erforderliche Zusatzleistungen, die in den nachfolgenden Leistungspositionen nicht enthalten sind, sind als Nachtrag dem zuständigen Bauleiter vor Ausführung zur Genehmigung aufzugeben. Die Preise für derartige Zusatzleistungen sind auf der Kalkulationsbasis des Leistungsverzeichnisses zu kalkulieren. Diese Positionen sind so ausreichend und umfassend zu beschreiben, dass sowohl eine sachlich-fachliche als auch eine kalkulatorische Nachprüfung durch den Auftraggeber gewährleistet ist, hierzu gehört insbesondere die Angabe der verfahrenen Stunden.

Die Einheitspreise sind Nettopreise. Sie gelten zuzüglich der zum jeweiligen Leistungserbringungszeitpunkt gültigen Mehrwertsteuer.

A4) ABRECHNUNG

Maßgebend für die Abrechnung ist das nach Fertigstellung der Arbeiten durch den Auftragnehmer zu nehmende Aufmaß, sowie die Bestätigung des zuständigen Bauleiters, dass die Leistungen durchgeführt wurden.

Das testierte Aufmaß bzw. die Bestätigung ist vom Auftragnehmer mit der Schlussrechnung einzureichen.

Der Auftraggeber ist berechtigt, jederzeit ein gemeinsames Aufmaß zu verlangen.

A5) Nachhaltigkeit

Als eines der führenden Wohnungsunternehmen sehen wir uns mit unseren Partnern in der Verantwortung im Thema Nachhaltigkeit: Es ist unsere Pflicht, Wirtschaftlichkeit, Umweltverträglichkeit und Lebensqualität miteinander in Einklang zu bringen. Dazu gehört selbstverständlich auch, das Klima zu schützen, Ressourcen effizient zu nutzen und den Menschen ein angenehmes Lebensumfeld zu gestalten. Dazu möchten wir beitragen mit unserem Denken und Handeln, mit den verwendeten Produkten und Lösungen.
Dabei geben wir innerhalb unseres Leistungsverzeichnisses dementsprechend umweltverträgliche Produkte als Standard vor und verweisen auf die sachgemäße Handhabung und Entsorgung im Rahmen der von uns beauftragten Arbeiten.

A6) SONSTIGES

Die in diesen Bedingungen festgelegten Pflichten hat der AN jedem Dritten aufzuerlegen, dessen er sich zur Erfüllung dieser Pflichten bedient.

Das Leistungsverzeichnis darf weder ganz noch teilweise in irgendeiner Form Dritten entgeltlich oder unentgeltlich zugänglich gemacht werden.

## B) ALLGEMEINE TECHNISCHE VORBEMERKUNGEN
B)  ALLGEMEINE TECHNISCHE VORBEMERKUNGEN
=======================================================

B1) ALLGEMEINES

Für Lieferung und Ausführung gelten neben dem Leistungsverzeichnis:

1. die neuesten DIN-Vorschriften, VDE- und VDI-Richtlinien

2. die Vorschriften der zuständigen Behörden (z.B. Bauaufsicht, Gewerbeaufsicht, Brandverhütung, TÜV, Berufsgenossenschaften und Versorgungsbetriebe,

3. die Bestimmungen der Gerüstbauordnung

4. Die Festlegungen des jeweiligen Werkstoffherstellers. Die Werkstoffe müssen den geforderten Bedingungen der Leistungsbeschreibung entsprechen.

B2) FACHSPEZIFISCHE NACHWEISE

Fachspezifische Nachweise, z. B. für den Umgang mit Asbest, PAK, und dergleichen, sind auf Anforderung des (AG) jederzeit und umgehend zu erbringen.

Bei wesentlichen Änderungen z. B. Ausscheiden eines befähigten Mitarbeiters oder Auslaufen eines befristeten Nachweises (z. B. Schweißnachweis) ist der AN verpflichtet, dies unverzüglich beim (AG) schriftlich anzuzeigen und ggf. angebotene Aufträge abzulehnen. Ebenso sind die jeweils gültigen Unfallverhütungsvorschriften zu beachten und unbedingt einzuhalten.

B3) GEBÄUDESCHÄDEN

Falls dem Auftragnehmer bei der Durchführung der Arbeiten weitere Gebäudeschäden bekannt werden (auch an anderen Gewerken), so hat er den zuständigen Bauleiter des Auftraggebers hierüber umgehend zu unterrichten.

B4) LAGER- UND ABSTELLFLÄCHEN

Die Errichtung von Lager- und Arbeitsplätzen ist mit der jeweiligen Bauleitung vorher abzustimmen.

Baustoffe und Bauteile dürfen nicht in den Treppenhäusern und/oder auf anderen Verkehrsflächen gelagert werden.

Bauschutt darf grundsätzlich nicht im Gebäude gelagert werden.

B5) BEDINGUNGEN FÜR DIE ENTSORGUNG VON ABFÄLLEN

Der Auftragnehmer ist verpflichtet, die beim Auftraggeber anfallenden Abfälle ordnungsgemäß und sofort zu entsorgen. Zu diesem Zweck hat er die einschlägigen Gesetze, Verordnungen und sonstigen öffentlich-rechtlichen Vorschriften z. B. das Kreislaufwirtschafts- und Abfallgesetz - einzuhalten. Eine Zwischenlagerung von Abfällen ist nicht gestattet.

Sollten die für den Transport und die Entsorgung erforderlichen Genehmigungen erlöschen, ist dies dem Auftraggeber unverzüglich schriftlich mitzuteilen. Mit Übernahme der Abfälle durch den Auftragnehmer gehen Eigentum, Gefahr, Verkehrssicherungspflicht und öffentlich-rechtliche Verantwortung auf diesen über.

Der Auftraggeber behält sich vor, zu prüfen, ob der Auftragnehmer seinen Pflichten nachgekommen ist. Hierzu kann der Auftraggeber Einsicht nehmen in die vom Auftragnehmer nach öffentlich-rechtlichen Vorschriften zu führenden Nachweisbücher und in den Genehmigungsbescheid der angefahrenen Abfallentsorgungsanlage, dessen Vorlage der Auftragnehmer zu bewirken hat.

Der Auftragnehmer hat zur Abdeckung aller - sowohl seiner als auch die des Auftraggebers sich aus der Abfallbeseitigung ergebenden Haftungsrisiken unter Einschluss des Gewässerschäden-Haftungsrisikos - auf seine Kosten eine Haftpflichtversicherung in ausreichender Höhe für Personen-, Sach- und Vermögensschäden abzuschließen und dem Auftraggeber den Abschluss auf Verlangen nachzuweisen. Diese Regelung lässt die Haftung des Auftragnehmers unberührt.

B6) BAUSTOFFE UND EINBAUTEILE

Sämtliche Baustoffe und Einbauteile müssen hinsichtlich ihrer Art und ihrer Verarbeitung den bei Ausführung aktuellen DIN-Vorschriften und sonstigen anerkannten bautechnischen Richtlinien entsprechen. In der Regel sind gütegeschützte Baustoffe und Einbauteile zu verwenden. Der Auftraggeber kann einen Gütenachweis für diese Materialien verlangen. Wenn nicht gütegeschützte Baustoffe oder Einbauteile angeboten oder eingebaut werden, hat der Auftragnehmer auf seine Kosten den Gütenachweis zu erbringen. Der Auftraggeber ist berechtigt, die Verwendung nicht normengerechter oder ungeeignet erscheinender Materialien abzulehnen. Der Auftraggeber ist in begründeten Fällen berechtigt, Materialproben zu entnehmen und prüfen zu lassen.

B7) SCHADSTOFFE. INSBESONDERE ASBEST

Bekanntlich wurde bis in die 1990er Jahre hinein Asbest als bevorzugter Baustoff bei Errichtung von Gebäuden verwendet. Asbest war nicht nur als Baustoff in Beton eingebunden. Er fand auch Verwendung
z. B. in speziellen Klebern für Fliesen oder anderen Bodenbelägen oder in den zu verwendeten Bauteilen selbst.

Wir gehen davon aus, dass Ihnen als Handwerksfirma zwar grundsätzlich die abstrakte Gefahr einer Asbestkontamination bewusst ist, möchten Sie jedoch nochmals in Bezug auf den Umgang mit Asbest sensibilisieren.

Bei sämtlichen Arbeiten an Asbestprodukten, wie z. B. bohren, sägen, schneiden oder herausreißen, können Asbestfasern freigesetzt werden, die, bei ungesichertem Umgang, im schlimmsten Falle zu einer schweren Lungenerkrankung der tätigen Personen, also auch Ihren Mitarbeitern, führen können.

Aus diesem Grunde hat der Gesetzgeber auch gemäß TRGS 519 (Technische Regeln für Gefahrstoffe) verfügt, dass nur zugelassene Fachbetriebe, die über die entsprechende Sachkunde verfügen, asbesthaltige Materialien entfernen und entsorgen dürfen.

Bei sämtlichen Arbeiten ist daher immer kritisch zu prüfen, ob Bauteile Asbest enthalten könnten und im Verdachtsfall, vor Ausführung von Arbeiten, unsere Bauleitung zu Rate zu ziehen, um mögliche Gesundheitsgefährdungen Ihrer Mitarbeiter und unserer Mieter zu verhindern.

## C) TECHNISCHE VORBEMERKUNGEN
C) TECHNISCHE VORBEMERKUNGEN
===============================

Für Angebot und Ausführung sind besonders zu beachten:

DIN 18299  Allgemeine Regelungen für Bauarbeiten je der Art

DIN  4420  Arbeits- und Schutzgerüste

DIN 18350  Putz- und Stuckarbeiten

DIN 18363  Maler- und Lackierarbeiten

DIN 18451  Gerüstarbeiten

DIN 18540  Abdichten von Außenwandfugen im Hochbau mit
Fugendichtstoffen

DIN 18545-2  Abdichten von Verglasungen mit Dichtstoffen

DIN 18550  Putz, Baustoffe und Ausführung, Erläuterungen

DIN 55928  Korrosionsschutz von Stahlbauten durch Beschichtung und
  Überzüge

DIN 55945  Lacke und Anstrichstoffe

DIN 50961  Zinküberzüge auf Eisenwerkstoffe

DIN 68800-3  Holzschutz - Vorbeugender chemischer Holzschutz

in der jeweils aktuellen Fassung sowie

a) die Verarbeitungsvorschriften der Systemhersteller

b) die technischen Merkblätter des Bundesausschusses Farbe und
Sachwertschutz

c) die aktuellen VDE- und VDI  Richtlinien, die Vorschriften der
zuständigen Behörden (z. B. Bauaufsicht, Gewerbeaufsicht, TÜV),
Berufsgenossenschaften und der Versorgungsbetriebe

d) Verordnung über Sicherheit und Gesundheitsschutz auf Baustellen

-Der AN (Auftragnehmer) hat sämtliche Regelwerke aus dem Bereich Arbeits-, Gesundheits- und Umweltschutz zu beachten. Dies gilt insbesondere für die geltenden Unfall-Verhütungsvorschriften (UVV), Arbeitsstätten-Verordnung (ArbStättV) und das Abfall- und Kreislaufwirtschaftsgesetz (AbfG/KrWG).

-Der AN hat den Nachweis auf Verlangen zu erbringen, dass er für die bei der Baumassnahme beteiligten Mitarbeiter das Arbeitsschutzgesetz (ArbSchG) umgesetzt hat.

-Der AN hat den Nachweis auf Verlangen zu erbringen, dass er die bei der Baumassnahme beteiligten Mitarbeiter gemäss §7 der BGV A1 UVV "Allgemeine Vorschriften" unterwiesen hat.

-Der AN hat den Nachweis auf Verlangen zu erbringen, dass er nur zugelassene und geprüfte Maschinen und Einrichtungen während der Baumassnahme einsetzt.

-Bei Notwendigkeit eines vom Sicherheits- und Gesundheitsschutzkoordinator (SiGeKo) zu erstellenden Sicherheits- und Gesundheitsschutzplans (SiGePlan) hat der AN diesen unbedingt  zu berücksichtigen. Notwendige Änderungen des SiGePlans sind mit dem SiGeKo abzustimmen.

-Die Aufnahme der Tätigkeit ist dem SiGeKo mindestens eine Woche vor Tätigkeitsaufnahme schriftlich anzuzeigen.

Nebenleistungen und Vereinbarungen bei Putz-, Maler- und Lackierarbeiten

Folgende Leistungen sind neben den Nebenleistungen in die Einheitspreise einzukalkulieren, wenn in der Leistungsbeschreibung keine eigene Position dafür vorgesehen ist:

a) Augenscheinliche Überprüfung aller im Untergrund eingesetzten Geländer-, Gitterstützen und sonstige Verankerungen auf fachgerechte Überarbeitbarkeit.

b) Erschwernisse durch Vorhandensein von Regenfallrohren oder sonstigen Leitungen werden nicht vergütet.

c) Säuberung des Untergrundes von Staub und Verschmutzung sowie von lose sitzenden Putz- und Betonteilen durch Trocken - Reinigung.

d) Das Ausbilden, Aufstellen und wieder entfernen eines geeigneten Auffangsystems zum Auffangen des anfallenden Schmutzwassers bzw. der gesamten belasteten Flüssigkeiten, z. B. Rinnensystem aus chemisch resistentem Kunststoff oder Folienwannen mit flüssigkeitsdichtem Anschluss zur Fassadenfläche bei Nass  Reinigung. Schmutzwasseranlage für o. a. Reinigungsarbeiten, mit Zusatzmittel / ohne Zusatzmittel aufstellen und vorhalten zur Vorklärung des anfallenden Schmutzwassers sowie der belasteten Flüssigkeiten sowie die bei belasteten Flüssigkeiten benötigten mobilen Abwasseranlagen, inkl. aller durch den Betreiber der mobilen Abwasseranlage zu erbringenden regelmässigen Prüf- und Probeentnahmekosten, Bedienung der Anlage sowie Einleitung des vorgeklärten Reinigungswassers in die Kanalisation entsprechend den jeweils gültigen Vorschriften. Die Anlage ist nach den jeweils gültigen Ortsgesetzen bzw. örtlichen Richtlinien abgenommen und wird entsprechend der Richtlinien `Fassadenreinigung` durch geeignetes Fachpersonal bedient. Auffangen und Lagern des Schmutzwassers sowie der gesamten belüfteten Flüssigkeit in bruchfesten, fest verschliessbaren und vor Missbrauch gesicherten Behältern bis zur Filterung, Einleitung und Entsorgung.

e) Das farbige Absetzen eines Bauteils sowie das Absetzen und Beschneiden von Fenster- und Türfaschen, Bändern, Gesimsen, Nuten und Sockelflächen.

f) Das Einholen der Genehmigungen für Strassen- und Bürgersteigabsperrungen, bzw. für die Nutzung von Nachbargrundstücken.

g) Schutz der in Benutzung genommenen öffentlichen Verkehrsflächen oder anderer Einrichtungen und Vorleistungen anderer Unternehmer vor Beschädigung sowie Beseitigung der Schäden oder Übernahme der Kosten hierfür.

h) Übernahme der Gebühren für die Benutzung von öffentlichen Verkehrsflächen oder  Nachbargrundstücken.

i) Notwendige Maßnahmen zum Schutz von Dächern, Rinnen, Fallrohren, Blechen, Fugenbändern, Fußböden, Geländern, Stahlzargen, Fenstern, Türen, Beschlägen und sonstigen Bauteilen vor Verunreinigungen und Beschädigungen durch die Putzarbeiten, einschl. der erforderlichen Stoffe oder Schutzanstriche für Verblendungen, Gesimse, Sohlbänke, eloxierte Teile u.ä. sowie die spätere Beseitigung.

j) Die Kosten für Aufenthalts- und Lagerräume.

k) Das Wiederherstellen der durch die eigenen Arbeiten beschädigten Grünanlagen (durch Anlieferungen, Lagerflächen etc.)

l) Das Herstellen von bis zu 0,50 m² grossen mobilen Musterflächen nach Vorauswahl vorliegender Farbvorschläge.

Besondere Hinweise

Bei dieser Ausschreibung wird zur Bedingung gemacht, dass keine Baustoffe verwendet werden, die

a) voll- oder teilhalogenierte Fluorchlorkohlenwasserstoffe (FCKW, HFCKW) enthalten oder unter Verwendung dieser Stoffe hergestellt wurden

b) UF  Montageschäume (Harnstoff-Formaldehyd-Schaumkunststoff) und Baustoffe deren  Ausgleichskonzentration für Formaldehyd 0,05 ppm (parts per million; 1,0 mg/kg) im  Prüfraum überschreitet. (Das Prüfverfahren richtet sich nach der Richtlinie des Ausschusses für Einheitliche Technische Baubestimmungen (ETB) zur Begrenzung der Formaldehydemission in die Raumluft bei Verwendung von Harnstoff-Formaldehydharz Ortschaum)

c) Lösemittelhaltige Farben und Lacke sind zu vermeiden. Für eine Verwendung im Einzelfall ist die Zustimmung vom Auftraggeber einzuholen.

Produkt- und Systemvorgaben

Vor Angebotsabgabe sind die Oberflächen der Fassadenflächen auf die ausgeschriebene Ausführungsart des Anstrichsystems hin zu prüfen.

Folgende Fabrikate können verwendet werden:
Brillux
Caparaol
Herbol
Sto
oder gleichwertig

Das angebotene Fabrikat ist vor Angebotsabgabe zu benennen.

Die Farbtöne sind in Absprache mit der Bauleitung festzulegen. Für farbige Anstrichsysteme, einschl. deren Putze gelten folgende Farbtonstufen:

hell getönt  entspricht Hellbezugswerten  51 -100

mittel getönt  entspricht Hellbezugswerten  26 - 50

satt getönt  entspricht Hellbezugswerten  25 - 11

Voll- oder  entspricht Hellbezugswerten  0 - 10
Sonderton

Hellgetönte Beschichtungen werden nicht gesondert vergütet und sind in den Einheitspreis für weisse Anstriche einzukalkulieren. Die weiteren Abstufungen werden gesondert vergütet und sind bei Bedarf gesondert im LV aufgeführt.

Die o. a. Abstufung gilt nicht für Lacke und Lasuren. Sind Lack- und Lasurarbeiten von Holz- und Stahlbauteilen im LV enthalten, sind sämtliche Farbtonstufen in den Einheitspreis einzukalkulieren. Sie werden nicht gesondert vergütet.

Untergrundprüfung

Die Überprüfung des vorhandenen Untergrundes auf Mängel oder nicht ausreichenden Vorleistungen hat der AN unbedingt durchzuführen. Gemäss VOB Teil B, DIN 1961 § 4 Nr. 3 sowie VOB Teil C ist der AN verpflichtet vor Beginn der Arbeiten die örtl. Bauleitung schriftlich auf Mängel hinzuweisen. Der AN haftet für alle später auftretenden Schäden in vollem Umfang, wenn die Mängelmeldung nicht rechtzeitig schriftlich erfolgt ist.

Artenschutz an Gebäuden

Vor und während der Durchführung von Gerüst-, Fassaden- oder Dacharbeiten ist durch den AN zu überprüfen, ob durch die beabsichtigten und beauftragten Maßnahmen evtl. gebäudebewohnende Tierarten wie z.B. Mauersegler, Fledermäuse, Schwalben u.A. gestört oder vertrieben werden. Die Vorschrift des § 44 Bundesnaturschutzgesetz ist zu beachten. Bei drohenden Verstößen gegen diese Vorschrift ist zwingend die weitere Vorgehensweise mit der Bauleitung des AG bzw. gemeinsam mit dem Amt für Umwelt und Grün abzustimmen. Soweit die Umsetzung der Maßnahmen bereits begonnen hat und die drohende Beeinträchtigung nicht vor Beginn der Maßnahmen erkennbar war, sind die Arbeiten umgehend bei Erkennen eines drohenden Verstoßes gegen § 44 BNatSG in dem entsprechenden Bereich vorübergehend bis zur abschließenden Klärung der weiteren Vorgehensweise auszusetzen.

.

## 232 WDVS
Datum: 02.12.2025

### Bereich 01 Einrichten der Baustelle

#### Abschnitt 01.01 Einrichten der Baustelle

**01.01.0010 Geräte und Werkzeuge liefern, vorhalten und entfernen**
*** Pauschalposition
Liefern, vorhalten und wieder entfernen aller zur Ausführung der Arbeiten benötigten Geräte und Werkzeuge.
Menge: 1,000 psch

*Hinweis: Hinweis - Gesetze, Verordnungen*
Wir verweisen auf die gültigen Gesetze, örtlichen Verordnungen, Satzungen und Transportbestimmungen. Diese sind bei den zuständigen Behörden zu erfragen. Entsprechende Forderungen und Auflagen sind, soweit nicht besonders beschrieben, entsprechend zu berücksichtigen. Ist dieses nicht möglich, so sind diese zusätzlich anzubieten.

#### Abschnitt 01.02 Bauwagen, Lagerplatz, Bauzaun

**01.02.0010 Bauwagen aufstellen, vorhalten und entfernen**
Aufstellen, vorhalten und wieder entfernen eines Bauwagens nach Vorschrift der Arbeitsstättenverordnung § 45 für die vertraglich vereinbarte Ausführungsfrist.
Für eine Grundeinsatzzeit von 6 Wochen.
Menge: 1,000 St

**01.02.0020 Vorhalten des Bauwagen über Grundeinsatzzeit hinaus**
Vorhalten des vorbeschriebenen Bauwagen über die vereinbarte Grundeinsatzzeit hinaus für jede weitere Woche.
Menge: 30,000 StWo

**01.02.0030 Lagerplatz mit Mobilzaun einrichten, vorhalten und entfernen**
Einrichten eines gesicherten Lagerplatzes durch aufstellen und vorhalten eines Mobilzaunes in ausreichender Höhe einschließlich auf- und abbauen, sowie räumen des Platzes.
Höhe: 2,5 m
Für eine Grundeinsatzzeit von 6 Wochen.
Menge: 20,000 m

**01.02.0040 Vorhalten des Lagerplatzes über Grundeinsatzzeit hinaus**
Vorhalten des vorbeschriebenen Lagerplatzes aus Mobilzaunelementen über die vereinbarte Grundeinsatzzeit hinaus für jede weitere Woche.
Menge: 20,000 m

#### Abschnitt 01.03 Sanitäre Anlagen

**01.03.0010 Toilettenkabine aufstellen und vorhalten**
Toilettenkabine nach Vorschrift der Arbeitsstättenverordnung § 45 aufstellen, vorhalten, unterhalten und wieder entfernen. Im Unterhalt ist das Entleeren bei Bedarf bzw. Austausch der Kabine enthalten. Nutzung erfolgt durch alle am Bauvorhaben beteiligten Firmen.
Für eine Grundeinsatzzeit von 6 Wochen
Menge: 2,000 St

**01.03.0020 Vorhalten der Toilettenkabine über Grundeinsatzzeit hinaus**
Vorhalten der vorbeschriebenen Toilettenkabine über die vereinbarte Grundeinsatzzeit hinaus für jede weitere Woche.
Menge: 30,000 StWo

*Hinweis: Hinweis - Gesetze, Verordnungen*
Wir verweisen auf die gültigen Gesetze, örtlichen Verordnungen, Satzungen und Transportbestimmungen. Diese sind bei den zuständigen Behörden zu erfragen. Entsprechende Forderungen und Auflagen sind, soweit nicht besonders beschrieben, entsprechend zu berücksichtigen. Ist dieses nicht möglich, so sind diese zusätzlich anzubieten.

#### Abschnitt 01.04 Strom- bzw. Wasseranschluss

**01.04.0010 Baustromanschluss und -verteilerschrank**
Baustromverteilerschrank nach DIN VDE 0100-704 mit 24 kVA
Anschlussleistung,
bestückt mit:
⦁ 1 x NH00-SL-TS 63A m. Bügelkl. 10-50 mm²
⦁ 1 x DS-Zählerpl. inkl. Zähler n. DIN 43870/2
⦁ 1 x Hauptschalter 3-pol. 63A mit SE 3/35 A(E33)
⦁ 1 x FI-Schutzsch. 4-pol. 40A/30mA
⦁ 1 x CEE-Steckd. 5/32A 400V/6h direkt ab FI
⦁ 2 x CEE-Steckd. 5/16A 400V/6h m. 1 LZSS 3/16A -C
⦁ 3 x SchuKo-Steckd. 2/16A 230V m. 1 LZSS 1/16A-C
liefern,
aufstellen, abbauen und abtransportieren, einschl.
erforderlicher
Anschluss- und Zuleitungsverlegungen, Sicherungen,
erforderlich werdendem
NH-Verteiler und Anschlussarbeiten.
Kosten für Antragsstellungen
und Meldungen beim zuständigen EVU sind in diese Position
miteinzukalkulieren.
Der Baustromanschluss
ist zur Nutzung aller am Projekt beteiligten Gewerke bestimmt.
Grundvorzuhaltezeit vier Wochen.
Menge: 2,000 St

**01.04.0020 Gebrauchsüberlassung Baustromanschluss und -verteilerschrank**
Vorhalten des Baustromverteilerschranks über die vereinbarte
Grundeinsatzzeit.
Menge: 30,000 StWo

**01.04.0030 Bauwasseranschluss pauschal**
Herstellung, Vorhaltung, Wartung und Demontage
eines für die einzusetzenden
Maschinen geeigneten
Bauwasseranschlusses mit
Wasserzähleinrichtung und Absperrvorrichtung im Keller.
Einschließlich
Betrieb und Bedienung. Auch für Fremdfirmen nutzbar.
Das zur fachgerechten Herrichtung
notwendige Beauftragen und Vergüten eines
Sanitärfachbetriebs,
sind in diese Position einzukalkulieren.
Der Zählerstand ist jeweils bei Aufstellung und Abholung in
Schriftfform mitzuteilen.
Menge: 2,000 St

### Bereich 02 Vorbereitende Leistungen

#### Abschnitt 02.01 Schutzabdeckung außen

*Hinweis: Hinweis zur Gesamtleistung*
Besondere Maßnahmen zum Schutz nicht zu bearbeitender Bauteile im Außenbereich

**02.01.0010 Besondere Maßnahmen zum Schutz von Fenstern, Türen, außen**
Schutzabdeckung von Fenstern und Türen, außen, einschließlich Abkleben, Unterhaltung und späterer Beseitigung/Entsorgung.
Abdeckung bestehend aus: Abdeckfolie und Klebeband
Fabrikat: Brillux o. glw.
Menge: 640,000 m²

**02.01.0020 Fensterstoßschutz mit Hartfaserplatten**
Abdecken und schützen der
Fenster sowie
anderer, druckempfindlicher Untergründe im Bereich von
Stemmarbeiten, temporär,
mittels Hartfaserplatten, einschließlich umseitiger Abklebung mit
entsprechendem Klebeband und
inklusive fachgerechter Entfernung und Entsorgung nach
Beendigung der Arbeiten
Menge: 640,000 m²

#### Abschnitt 02.02 Rückbauarbeiten

*Hinweis: Hinweis zur Gesamtleistung*
Vorhandene Fensterbänke und andere Bauteile für das Anbringen des vorgenannten WDV-Systems entfernen bzw. abstemmen.

**02.02.0010 Rückbau Rolladenvorsatzkästen**
Vorhandene Rolladenvorsatzkästen, Länge bis ca. 1,20 m,
einschließlich Rolladenführungsschienen abnehmen, demontieren
und an einem nach Abstimmung mit der Bauleitung und geeignetem
Platz auf dem Grundstrück zur späteren Wiedermontage lagern.
Menge: 1,000 St

**02.02.0020 Rückbau innenliegender Rolläden**
Vorhandene Rolladenvorsatzkästen, Länge bis ca. 2,15 m,
einschließlich Rolladenführungsschienen abnehmen, demontieren
und an einem nach Abstimmung mit der Bauleitung und geeignetem
Platz auf dem Grundstrück zur späteren Wiedermontage lagern.
Menge: 11,000 St

**02.02.0030 Rückbau u. Entsorgung Gesimsbandgurtprofil**
Vorhandenes Ziergesimsband im oberen Fassadenbereich,
Ausladung ca. 120-130 mm, flächenbündig mit geeignetem
Gerät abtrennen, rückbauen, Schutt nach unten transportieren,
in Container oder Fahrzeug laden und einschließlich Transport- und Entsorgungskosten
fachgerecht entsorgen.
Menge: 120,000 m

**02.02.0040 Rückbau u. Entsorgung Befestigungsteile und Fremdkörper**
In der Fassade vorhandene, kleinere Einbauteile und Fremdkörper wie Hausnummern,
Leuchten, Lampenhalterungen, Schlüsseltresore, Kleinlüfter, Befestigungselemente, die Alarmleuchte, etc.
abnehmen, laden, transportieren und einschließlich Transport und Entsorgungskosten fachgerecht entsorgen.
Menge: 20,000 St

**02.02.0050 Rückbau und Entsorgung Blechabdeckungen Fenster, Loggien, Balkone**
Alte Fensterbankabdeckungen aus Zink- und Aluminiumblech,
Abwicklung bis ca. 250mm
einschließlich Befestigungmittel und Unterkonstruktion rückbauen, nach unten
transportieren, in Container oder Fahrzeug laden und einschließlich Transport- und Entsorgungskosten
fachgerecht entsorgen.
Menge: 315,000 m

#### Abschnitt 02.03 Balkonerhaltungarbeiten

**02.03.0010 Putzabtrag und Stahlträgerfreilegung**
Schadhafte Putzsubstanz und abgängige
Zementputzausbesserungsflächen,
bis zum festen
Gefüge abtragen und korrodierte Bewehrung und
Profilstahlträger
freilegen. Ausbruchstellen ausreichend säubern und
entstauben.
Anfallenden Schutt aufnehmen,
aufladen, transportieren und einschließlich Transport- und
Entsorgungskosten
fachgerecht entsorgen.
Menge: 100,000 m

**02.03.0020 Stahlentrostung**
Freigelegte Stahlträger nach DIN EN ISO 12944-4, mit
geeignetem Werkzeug
mechanisch von Flugrost und anderen trennend wirkenden und
korrosionsfördernden Stoffen befreien
und gemäß
Normreinheitsgrad SA 2 1/2 für die nachstehende
Rostschutzbehandlung vorbereiten.
Menge: 100,000 m

**02.03.0030 Korrosionsschutzbehandlung**
Rostschutzbehandlungsmittel liefern und in
zwei Arbeitsgängen
fachgerecht nach Herstellerangaben auf die gemäß
Normreinheitsgrad SA 2 1/2 vorbereiteten
Bewehrungsstähle mit geeigneten Pinseln aufbringen.
Jeder Anstrich muss rundum
und volldeckend aufgetragen werden. Dabei ist
darauf zu achten, dass Rödeldrähte, Kanten, etc.
sorgfältig beschichtet
werden um auch hier die erforderliche
Auftragsmenge sicherzustellen.
Menge: 100,000 m

**02.03.0040 Säuberung und Untergrundvornässung**
Untergrund nach erfolgter Rostschutzbehandlung
systemgemäß säubern
und bei starker Saugfähigkeit
entsprechend vornässen
Menge: 100,000 m

**02.03.0050 Ausbruchstellenauffüllung**
Vorhandene Ausbrüche lageweise mit maximal
ca. 40 mm Schichtstärken
systemkonform mit
entsprechendem Reparatur- und Verfüllmörtel, gegebenenfalls
in
mehreren Lagen, fachgerecht
einbringen und angleichen.
Angeb. Fabr.:'...........................................................'
Menge: 100,000 m

#### Abschnitt 02.04 Untergrundvorbehandlung

*Hinweis: Hinweis zur Gesamtleistung*
Liefern und fachgerecht anbringen eines Wärmedämm-Verbundsystems auf Basis von nichtbrennbaren Mineralwolle-Dämmplatten zur Anwendung auf massiven, planebenen Untergründen (z. B. Beton oder Mauerwerk). Das System muss die folgenden Anforderungen erfüllen:

Dämmstoff: Mineralwolle-Dämmplatten (MW), nichtbrennbar gemäß DIN 4102-1 (Baustoffklasse A1 )

Befestigung: vollflächig verklebt mit systemzugehörigem Klebemörtel und zusätzlich mechanisch mit zugelassenen Dämmstoffdübeln verdübelt,

Systemaufbau und Materialien: gemäß allgemeiner bauaufsichtlicher Zulassung oder europäischer Technischer Bewertung (abZ/ETA),

Brandschutz: nichtbrennbar

Verarbeitung: gemäß Herstellervorgaben und unter Beachtung der geltenden Normen

Fabrikat: Brillux o. glw.

**02.04.0010 Verunreinigungen im erhöhten Umfang durch Abkehren trocken entfernen**
Vorhandenen Untergrund durch Hammerschlag auf
Tragfähigkeit prüfen. Hohlstellen und
nicht tragfähige, lose Teile bis auf den
tragfähigen Untergrund mittels hierzu geeigneter Geräte
entfernen.
Schuttmassen aufnehmen, zu Boden transportieren,
in Container oder Fahrzeug laden und fachgerecht entsorgen inkl. anfallender
Entsorgungskosten.
Anfallendes Material wird Eigentum des AN und ist
entsprechend kommunaler Vorschriften und gesetzlicher
Verordnungen fachgerecht zu entsorgen.
Menge: 2175,000 m²

**02.04.0020 Nicht tragfähige Beschichtung entfernen**
Nicht tragfähige Beschichtungen nach Art des Bieters, unter Beachtung der Auflagen der UVV und der BauBG zu den persönlichen Schutzmaßnahmen entfernen. Einschließlich erforderlicher Nachbearbeitung.
Menge: 220,000 m²

**02.04.0030 Nicht tragfähigen Putz, Hohlstellen u. Ä. entfernen**
Nicht tragfähigen Putz, Hohlstellen, minderfeste Schichten u. Ä. bis auf den tragfähigen Untergrund entfernen. Flächen entstauben.
Anteil an der Gesamtfläche ca.: '10' %
Dicke der zu entfernenden Schicht: ca. '20' mm
Menge: 220,000 m²

**02.04.0040 Wasserdruckstrahlreinigung**
Anhaftende Verunreinigungen sowie
Ausblühungen, Algen,
Pilze oder Flechten
durch Reinigung des Untergrunds mit Wasserdruckstrahl
entfernen.
Auffangen des Waschwassers während der
Fassadenreinigung
sowie Entsorgung
gemäß den am Baustellenort geltenden
behördlichen Bestimmungen. Nachweis über die
ordnungsgemäße Entsorgung ist vorzulegen.
Wasserdruck sowie -temperatur sind
entsprechend an
den Untergrund anzupassen.
Nach Trocknung evtl. vorhandener Waschschleier
ist gründlich fachgerecht zu entfernen.
Menge: 2175,000 m²

**02.04.0050 Algen- und Pilzpassivierung**
Nach Abtrocknung des Untergrunds Vorbehandlungsmittel
gegen Befall
durch Algen und Pilze mit der Bürste
oder im Flutverfahren gleichmäßig fachgerecht nach
Werksvorschrift aufbringen.
Einwirkzeit von
mindestens 24 Stunden zur vollständigen Pilz- und Keimabtötung
beachten. Bei sehr
starkem Befall kann eine zweite Behandlung
erforderlich werden. Nach der
Algizidbehandlung die
Fläche gut trocknen lassen.
Angeb. Fabr.:'...........................................................'
Menge: 2175,000 m²

**02.04.0060 Rissaufweitung und -verfüllung**
Risse in vorhandenen Bestandsputzflächen v-förmig
aufweiten, säubern,
lose und hohlliegende Ränder abstoßen,
die Flächen scharf
abfegen, Fugenflanken vornässen,
vorspritzen
und mit artgleichem Kalkputzmörtel
oberflächenbündig verfüllen und
Rissverlauf mittels
Kellenschnitt nachziehen.
Menge: 50,000 m

**02.04.0070 Putzfehlstellenausbesserung**
Vorhandene Putzfehlstellen mit artgleichem Kalkputz
oder Kalkzementputz
aufputzen, sauber an die Bestandsoberfläche
anarbeiten, ausgebesserte
Bereiche fachgerecht fluatieren und mit
Wasser nachwaschen.
Angeb. Fabr.:'...........................................................'
Menge: 220,000 m²

**02.04.0080 Unebenheiten mit Putzmörtel ausgleichen**
*** Bedarfsposition ohne GB
Größere Untergrundunebenheiten > 2,5 m² mit geeignetem Putzmörtel Kategorie GP/LW, CS II/CS III, auffüllen und an vorhandene Oberfläche angleichen.
Die Dicke der Putzschicht ist bei Festlegung der Dübellängen zur nachfolgenden Verdübelung zu berücksichtigen.
Putzdicke im Mittel: 15 mm
Anteil an der Gesamtfläche: 10  %
Menge: 220,000 m²

**02.04.0090 Unterboden Sockelbereich freilegen**
Erdreich entlang der Außenwände für
den
Perimeterdämmungseinbau.aufnehmen,
seitlich lagern und nach Fertigstellung wieder
fachgerecht lageweise verfüllen.
Erdreich
Erdaushub auf einer Breite von ca. 30. cm und
bis zu einer
Tiefe von ca. 40 cm.
Das Aushubmaterial ist seitlich zu lagern
und nach
Fertigstellung der Sockeldämmarbeiten  nebst
Sperranstrich
wieder einzubauen und lagenweise zu verdichten.
Menge: 120,000 m

**02.04.0100 Sturz- und Laibungsputz abtragen**
Altputz im Fensterlaibungs und -sturzbereich
mit geeignetem Gerät
abtragen, anfallenden Schutt aufnehmen
und einschließlich Transport- und Entsorgungskosten
fachgerecht entsorgen.
Leibungtiefe bis ca. 150 mm
Menge: 1200,000 m

**02.04.0110 Ausbesserung und Untergrundvorbereitung Ziegelaußenwandmauerwerk**
Vollziegelmauerwerk
nach erfolgtem, mechanischem Altputzabtrag vorbereiten für in
Folgepositionen separat beschriebenen
Ausgleichsunterputzauftrag.
Ziegelmauerwerk vorab auf
lose oder fehlende Mauersteine prüfen und mürben
Fugenmörtel ausräumen.
Fehlstellen
entsprechend markieren und
nach Erfordernis artgleich
mit Vollmauerziegeln ergänzen.
Anschließend
die betroffenen Bereiche fachgerecht mit
Armierungsgewebe verstärken.
Menge: 220,000 m²

**02.04.0120 Ausgleichsunterputz auf Ziegelaußenwand**
Nach mechanischem Entfernen der nicht tragfähigen
Altputzflächen, auf die vorbereitete
Vollziegelmauerwerksoberfläche
gemäß DIN 18202 einen
mineralischen Kalkzementporengrundputz,
Druckfestigkeitskategorie CS II nach EN 998-1,
als Ausgleichsunterputz einschließlich systemeigenem
Haftvorspritz, fachgerecht aufbringen und
Unebenheiten ausgleichen.
Oberfläche mit einem Besen aufrauen.
Putzdicke bis ca. 35 mm
Die tatsächlich eingebauten
Putzschichtstärken sind bei der Wahl der Dübellängen zu
berücksichtigen.
Angeb. Fabr.:'...........................................................'
Menge: 220,000 m²

**02.04.0130 Grundierung und Untergrundfestigung**
Untergrundvorbehandlung mit gebrauchsfertigem
Grundier- und Festigungsmittel.
Saugende, mehlende oder absandende Untergründe im
trockenen
Zustand mit mit der Bürste, Rolle oder im
Flutverfahren
nass in nass nach Werksvorschrift grundieren.
Hersteller: Brillux o. glw.
Menge: 2175,000 m²

### Bereich 03 Balkon- und Loggiasanierung

#### Abschnitt 03.01 Balkonsanierung

*Hinweis: Balkonbeschichtung Triflex BTS-P*
Herstellung einer vollflächigen, mit Triflex-Spezialvlies armierten Premium-Abdichtung auf Balkonen, Laubengängen oder Dachterrassen.

Leistungsumfang:

Einsatz über genutzten Räumen oder auf Flächen mit erhöhter Rissgefährdung

Mechanisch und chemisch hoch belastbar

Variante Triflex BTS-P S1: flammhemmend, speziell für Laubengänge und Fluchtwege

Nur für mineralische Untergründe

Langzeitsicherer Schutz des Bauwerks gemäß Herstellerangaben

Balkontypen:
Typ 1: 3,05m x 0,90m (1 Stk.), 4.OG (West)
Typ 2: 1,90m x 0,80m (10 Stk.), 1.OG - 4.OG (Süd)
Typ 3: 3,25m x 0,80m (3 Stk.),  1.OG - 3.OG (West)

**03.01.0010 Prüfung Ebenheit und Gefälle**
Menge: 26,000 m²

**03.01.0020 Untergrund schleifen**
Mechanisches Schleifen des vorhandenen Untergrundes zur Herstellung einer glatten, ebenen Oberfläche und zur Vorbereitung für nachfolgende Beschichtungen oder Abdichtungen.
Leistungsumfang:

Schleifen der Oberfläche mit geeignetem Schleifgerät, inkl. Sockelstreifen

Entfernung von Unebenheiten, Altbeschichtungen oder losen Partikeln

Staubabsaugung und Reinigung der Fläche

Ort: 1.OG - 4.OG
Menge: 26,000 m²

**03.01.0030 Gefällespachtelung herstellen**
Herstellen einer Gefällespachtelung Weber 818 zur Sicherstellung des erforderlichen Wasserablaufs auf Balkon- oder Terrassenflächen.
Leistungsumfang:

Lieferung und Verarbeitung geeigneter Spachtelmasse Weber 818

Auftrag in erforderlicher Schichtdicke zur Ausbildung des geplanten Gefälles

Glätten und Oberflächenbearbeitung

Reinigung der bearbeiteten Fläche
Menge: 26,000 m²

**03.01.0040 Grundierung auf Beton/Holz**
Auftragen einer Grundierung auf Beton- und Holzuntergründen mit Triflex Cryl Primer 276.
Leistungsumfang:

Verbrauch: mind. 0,40 kg/m²

Ausführung nach den technischen Richtlinien des Materialherstellers

Inklusive Sockelstreifen

Sicherstellen der vollständigen Durchtrocknung vor nachfolgenden Arbeiten
Menge: 26,000 m²

**03.01.0050 Kratzspachtel auf mineralischem Untergrund oder Asphalt**
Ausbesserung von Fehlstellen des vorhandenen mineralischen Untergrundes oder Asphalt mit Triflex ProFloor Kratzspachtel.
Leistungsumfang:

Material: 33 kg Triflex ProFloor, unter Zugabe von bis zu 10 kg Quarzsand (0,2–0,6 mm), Farbton grau

Mittlere Schichtdicke: 10 mm

Verbrauch: mind. 2,00 kg/m² pro mm Schichtdicke

Ausführung nach den technischen Richtlinien des Materialherstellers

Inklusive Sockelstreifen

Herstellung einer glatten, tragfähigen Oberfläche für nachfolgende Beschichtungen
Menge: 26,000 m²

**03.01.0060 Rinneneinlauf abdichten mit Triflex ProDetail**
Abdichten des Rinneneinlaufs mit Triflex ProDetail inklusive Triflex Spezialvlies.
Leistungsumfang:

Zuschnittbreite des Triflex Spezialvlies: 20 cm

Verbrauch Triflex ProDetail: mind. 3,00 kg/m²

Ausführung nach den technischen Richtlinien des Materialherstellers

Herstellung einer dauerhaft dichten und mechanisch belastbaren Rinne
Menge: 14,000 St

**03.01.0070 Arbeitsfuge abdichten mit Triflex ProDetail**
Abdichten der Arbeitsfuge mit Triflex ProDetail inklusive Triflex Spezialvlies.
Leistungsumfang:

Zuschnittbreite des Spezialvlies: 20 cm

Verbrauch Triflex ProDetail: mind. 0,60 kg/m

Ausführung nach den technischen Richtlinien des Materialherstellers

Abdichtung gemäß Triflex Systemzeichnung BTS-P-2708

Sicherstellung einer dauerhaft dichten und mechanisch belastbaren Fuge
Menge: 14,000 m

**03.01.0080 Flächenabdichtung mit Triflex ProTerra**
Abdichten der Fläche mit Triflex ProTerra inklusive Triflex Spezialvlies.
Leistungsumfang:

Verbrauch Triflex ProTerra: mind. 3,00 kg/m²

Ausführung nach den technischen Richtlinien des Materialherstellers

Inklusive Sockelstreifen

Abdichtung gemäß Triflex Systemzeichnung BTS-P-2701

Herstellung einer dauerhaft dichten, mechanisch belastbaren Fläche
Menge: 26,000 m²

**03.01.0090 Nutzschicht Standard mit Triflex ProFloor**
Beschichten der Fläche mit Triflex ProFloor zur Herstellung der Nutzschicht.
Leistungsumfang:

Verbrauch: mind. 4,00 kg/m²

Ausführung nach den technischen Richtlinien des Materialherstellers

Inklusive Sockelstreifen

Abdichtung und Beschichtung gemäß Triflex Systemzeichnung BTS-P-2701

Herstellung einer mechanisch belastbaren Nutzschicht
Menge: 26,000 m²

**03.01.0100 Oberfläche "Micro Chips" (R9) - Standard**
Versiegelung der Fläche und Details mit Triflex Cryl Finish 205 und Einstreuung von Triflex Micro Chips.
Leistungsumfang:

Farbton nach Wahl des Auftraggebers

Verbrauch Triflex Cryl Finish 205: mind. 0,50 kg/m²

Verbrauch Triflex Micro Chips: mind. 0,05 kg/m²

Ausführung nach den technischen Richtlinien des Materialherstellers

Inklusive Sockelstreifen

Herstellung einer mechanisch belastbaren, rutschhemmenden Oberfläche (R9)
Menge: 26,000 m²

#### Abschnitt 03.02 Loggiasanierung

*Hinweis: Loggiabeschichtung Triflex BTS-P*
Herstellung einer vollflächigen, mit Triflex-Spezialvlies armierten Premium-Abdichtung auf Balkonen, Laubengängen oder Dachterrassen.

Leistungsumfang:

Einsatz über genutzten Räumen oder auf Flächen mit erhöhter Rissgefährdung

Mechanisch und chemisch hoch belastbar

Variante Triflex BTS-P S1: flammhemmend, speziell für Laubengänge und Fluchtwege

Nur für mineralische Untergründe

Langzeitsicherer Schutz des Bauwerks gemäß Herstellerangaben

Loggiatypen:
Typ 1: 3,15m x 0,85 (9 Stk.), EG - 4.OG (West)
Typ 2: 2,35m x 1,20m (2 Stk.), 3.OG - 4.OG (Süd)
Typ 3: 2,10m x 1,20m (2 Stk.), 1.OG - 2:OG (Süd)
Typ 4: 2,10m x 0,95m (1 Stk.), EG (Süd)

**03.02.0010 Prüfung Ebenheit und Gefälle**
Menge: 37,000 m²

**03.02.0020 Untergrund schleifen**
Mechanisches Schleifen des vorhandenen Untergrundes zur Herstellung einer glatten, ebenen Oberfläche und zur Vorbereitung für nachfolgende Beschichtungen oder Abdichtungen.
Leistungsumfang:

Schleifen der Oberfläche mit geeignetem Schleifgerät, inkl. Sockelstreifen

Entfernung von Unebenheiten, Altbeschichtungen oder losen Partikeln

Staubabsaugung und Reinigung der Fläche

Ort: 1.OG - 4.OG
Menge: 37,000 m²

**03.02.0030 Gefällespachtelung herstellen**
Herstellen einer Gefällespachtelung Weber 818 zur Sicherstellung des erforderlichen Wasserablaufs auf Balkon- oder Terrassenflächen.
Leistungsumfang:

Lieferung und Verarbeitung geeigneter Spachtelmasse Weber 818

Auftrag in erforderlicher Schichtdicke zur Ausbildung des geplanten Gefälles

Glätten und Oberflächenbearbeitung

Reinigung der bearbeiteten Fläche
Menge: 37,000 m²

**03.02.0040 Grundierung auf Beton/Holz**
Auftragen einer Grundierung auf Beton- und Holzuntergründen mit Triflex Cryl Primer 276.
Leistungsumfang:

Verbrauch: mind. 0,40 kg/m²

Ausführung nach den technischen Richtlinien des Materialherstellers

Inklusive Sockelstreifen

Sicherstellen der vollständigen Durchtrocknung vor nachfolgenden Arbeiten
Menge: 37,000 m²

**03.02.0050 Kratzspachtel auf mineralischem Untergrund oder Asphalt**
Ausbesserung von Fehlstellen des vorhandenen mineralischen Untergrundes oder Asphalt mit Triflex ProFloor Kratzspachtel.
Leistungsumfang:

Material: 33 kg Triflex ProFloor, unter Zugabe von bis zu 10 kg Quarzsand (0,2–0,6 mm), Farbton grau

Mittlere Schichtdicke: 10 mm

Verbrauch: mind. 2,00 kg/m² pro mm Schichtdicke

Ausführung nach den technischen Richtlinien des Materialherstellers

Inklusive Sockelstreifen

Herstellung einer glatten, tragfähigen Oberfläche für nachfolgende Beschichtungen
Menge: 37,000 m²

**03.02.0060 Rinneneinlauf abdichten mit Triflex ProDetail**
Abdichten des Rinneneinlaufs mit Triflex ProDetail inklusive Triflex Spezialvlies.
Leistungsumfang:

Zuschnittbreite des Triflex Spezialvlies: 20 cm

Verbrauch Triflex ProDetail: mind. 3,00 kg/m²

Ausführung nach den technischen Richtlinien des Materialherstellers

Herstellung einer dauerhaft dichten und mechanisch belastbaren Rinne
Menge: 14,000 St

**03.02.0070 Arbeitsfuge abdichten mit Triflex ProDetail**
Abdichten der Arbeitsfuge mit Triflex ProDetail inklusive Triflex Spezialvlies.
Leistungsumfang:

Zuschnittbreite des Spezialvlies: 20 cm

Verbrauch Triflex ProDetail: mind. 0,60 kg/m

Ausführung nach den technischen Richtlinien des Materialherstellers

Abdichtung gemäß Triflex Systemzeichnung BTS-P-2708

Sicherstellung einer dauerhaft dichten und mechanisch belastbaren Fuge
Menge: 14,000 m

**03.02.0080 Flächenabdichtung mit Triflex ProTerra**
Abdichten der Fläche mit Triflex ProTerra inklusive Triflex Spezialvlies.
Leistungsumfang:

Verbrauch Triflex ProTerra: mind. 3,00 kg/m²

Ausführung nach den technischen Richtlinien des Materialherstellers

Inklusive Sockelstreifen

Abdichtung gemäß Triflex Systemzeichnung BTS-P-2701

Herstellung einer dauerhaft dichten, mechanisch belastbaren Fläche
Menge: 37,000 m²

**03.02.0090 Nutzschicht Standard mit Triflex ProFloor**
Beschichten der Fläche mit Triflex ProFloor zur Herstellung der Nutzschicht.
Leistungsumfang:

Verbrauch: mind. 4,00 kg/m²

Ausführung nach den technischen Richtlinien des Materialherstellers

Inklusive Sockelstreifen

Abdichtung und Beschichtung gemäß Triflex Systemzeichnung BTS-P-2701

Herstellung einer mechanisch belastbaren Nutzschicht
Menge: 37,000 m²

**03.02.0100 Oberfläche "Micro Chips" (R9) - Standard**
Versiegelung der Fläche und Details mit Triflex Cryl Finish 205 und Einstreuung von Triflex Micro Chips.
Leistungsumfang:

Farbton nach Wahl des Auftraggebers

Verbrauch Triflex Cryl Finish 205: mind. 0,50 kg/m²

Verbrauch Triflex Micro Chips: mind. 0,05 kg/m²

Ausführung nach den technischen Richtlinien des Materialherstellers

Inklusive Sockelstreifen

Herstellung einer mechanisch belastbaren, rutschhemmenden Oberfläche (R9)
Menge: 37,000 m²

### Bereich 04 WDV-System

*Hinweis: Hinweis zur Gesamtleistung*
Die für die luftdichten Bauteilanschlussausbildungen
jeweils erforderlichen Dichtbandgrößen sind nicht separat
aufgeführt und vom Bieter eigenverantwortlich
entsprechend der Einbausituation zu wählen und in die
Einheitspreise einzukalkulieren.

#### Abschnitt 04.01 Statische Berechnung nach DIN EN 1991-1-4

**04.01.0010 Statische Berechnung**
*** Pauschalposition
Statische Berechnung und Erstellung des objektspezifisch, für
den vorhandenen Untergrund
anzufertigenden, erforderlichen Nachweis und
Windlastberechnung
mit statisch
relevanten Verdübelung
des beschriebenen
Wärmedämmverbundsystems
⦁ nach DIN EN 1991-1-4 1055-4 mit
⦁ Dübelbemessung und
⦁ Befestigungsschema
Menge: 1,000 psch

**04.01.0020 Dübelauszugsversuche**
*** Pauschalposition
*** Bedarfsposition ohne GB
Zur Überprüfung der Tragfähigkeit sind mindestens fünf
Ausziehversuche
mit zentrischer Belastung
durchzuführen. Die
Durchführung und Auswertung der
Versuche hat durch eine amtliche
Prüfstelle oder unter
Aufsicht der Bauleitung zu erfolgen. Der schriftliche
Versuchsbericht ist GSPart
mit folgenden Mindestangaben
zu übergeben:
- Bauwerk und Bauherr
- Datum und Ort der Versuche
- Temperatur
- Firma (Dübelmontage)
- Prüfgerät
- Ergebnisse der Versuche
- Prüfung durchgeführt/beaufsichtigt von:
- Unterschrift
Menge: 1,000 psch

#### Abschnitt 04.02 Sockelausbildung fassadenbündig

*Hinweis: Hinweis zur Gesamtleistung*
Sockelflächen flächenbündig zur Fassadendämmung herstellen

**04.02.0010 Sockelabschluss mit Aluminiumsteckprofil**
Sockelprofil aus Aluminium als unteren Abschluss liefern und
fachgerecht
montieren. Die
Befestigung erfolgt systemgemäß mit bauaufsichtlich zugelassenen Nageldübeln
im Abstand von maximal ca. 30 cm.
Untergrundtoleranzen sind mit systemeigenen
Unterlagsscheiben entsprechend
auszugleichen.
Die Profilverbindung untereinander erfolgt mit
systemzugehörigen Horizontalstoßverbindern.
Außenecken sind mit Gehrungsschnitt auszubilden.
Sockelabschlussprofil einschließlich Horizontalverbinder,
Aufsteckprofil gemäß Armierungsputzstärke
sowie luftdichtem Anschluss mit vorkomprimiertem
Fugendichtband zwischen Profil und Untergrund liefern und
inklusive Verbindungs- und
Befestigungsmittel fluchtrecht einbauen.
Sockelprofilleiste Ausladung ca. 170 mm
Menge: 125,000 m

**04.02.0020 Verklebung XPS Dämmplatte flächenbündiger Sockel**
Liefern und fachgerecht anbringen einer Sockel- bzw. Perimeter-Dämmung mit druckbelastbaren, feuchtigkeitsunempfindlichen Dämmplatten zur Verwendung im erdberührten Bereich oder im Spritzwasserbereich oberhalb des Geländes.

Dämmplatten aus extrudiertem Polystyrol (XPS) oder vergleichbar,

Format: ca. 100 × 50 cm,

Plattendicke: 160mm

Plattenkante: stumpf,

Verklebung mit systemkonformem, zementärem Klebemörtel, geeignet für feuchtebeanspruchte Bereiche,

Klebemörtel zweikomponentig oder entsprechend leistungsfähig (z. B. mineralisch vergütet),

flächenbündiger Anschluss an angrenzende Fassadendämmung.

Ausführung:
Abschluss im Erdreich (angeschrägter Abschluss)
Dämmung über GOK: ca. 40-100 cm
Dämmung unter GOK: ca. 40 cm
Fabrikat: Brillux o. glw.
Menge: 125,000 m

**04.02.0030 10mm Mehr- o. Minderstärke Sockeldämmplatte**
*** Bedarfsposition ohne GB
Mehr- oder Minderkosten pro 10 mm Dickenänderung der
vorbeschriebenen Wärmedämmplatten.
Menge: 125,000 m

**04.02.0040 Übergangsspachtelung Sockel- und Fassadendämmplatten**
Anschluss am Übergang von Fassaden- zu Sockeldämmplatten
fach- und systemgerecht
nach Herstelleranleitung ausbilden.
Mineralwolleplatten bündig und fugenfrei an
Sockeldämmplatten anschließen und armieren.
Zusätzliche fachgerechte
Armierung der Stoßstelle mittels ca. 50 mm
breitem Streifen aus systemzugehöriger,
6 x 6 cm Glasfaser-Gittermatte.
Menge: 125,000 m

**04.02.0050 Laibungen bei zurückliegenden Fenstern und Türen im Sockel**
Laibungen an vorhandenen Öffnungen im Sockel, z. B. bei zurückliegenden Fenstern und Türen, dämmen und rechtwinklig herstellen.
Dämmdicke in der bestehenden Laibung: ca. 4 cm
Tiefe der bestehenden Laibung: 20-80 cm
Menge: 10,000 m²

**04.02.0060 Verdübelung Sockel / Senkdübel, oberflächenbündig**
Mechanische Befestigung der zuvor montierten Sockel- bzw. Perimeterdämmplatten im Bereich ≥ 15 cm über Geländeoberkante (GOK) mittels oberflächenbündig versenkbarer WDVS-Tellerdübel mit Kunststoffteller.

Dübel mit geeignetem, bauaufsichtlich zugelassenem Schraub- oder Schlagmechanismus,

Dübelteller versenkt montiert, nachfolgend mit passenden Dämmstoffstopfen verschlossen zur Minimierung von Wärmebrücken, geeignet für mineralische Untergründe (z. B. Beton oder Mauerwerk), zugelassen für den Einsatz im Sockelbereich (Spritzwasserzone).

Technische Ausführung:

Dübellänge: 235 mm

Dübeldichte: 2,0 Stück/m² (entspricht ca. 2 Dübel je Platte)

Montageart: oberflächenbündig mit Stopfenverschluss

Hersteller: Brillux. o. glw.
Menge: 125,000 m

**04.02.0070 Zweimaliger Feuchteschutzanstrich im Einbindungsbereich**
Zweifacher, deckender Anstrich zur Herstellung eines dauerhaften Feuchteschutzes im Einbindungsbereich der Sockel- bzw. Perimeterdämmung. Ausführung erfolgt auf tragfähigem Untergrund vom Gelände aus bis ca. 5 cm oberhalb der GOK sowie unterhalb bis ca. 40 cm (gemäß Planung / Ausführung vor Ort).

Der Anstrich ist mit einem feuchtigkeitsunempfindlichen, zementbasierten Dichtmörtel oder vergleichbarem Produkt auszuführen, das folgende Eigenschaften aufweist:

feuchtigkeitsunempfindlich, wasserdampfdiffusionsfähig, lange verarbeitungsoffene Zeit, hohe Klebkraft, haftet auch auf bituminösen Untergründen, standfest und leicht zu verarbeiten.

Ausführungshöhe unter Geländeoberkante: ca. 40 cm
Auftrag: zweimaliger deckender Anstrich gemäß Herstellerangaben.

Hersteller: Brillux. o. glw.
Menge: 125,000 m

#### Abschnitt 04.03 PUR Dämmplatten - Balkone, Loggien -

*Hinweis: Hinweis zur Gesamtleistung*
WDVS PUR Dämmplatten im Klebeverfahren anbringen

**04.03.0010 Verklebung PUR Dämmplatte flächenbündiger Sockel**
Liefern und fachgerecht anbringen einer Wärmedämmung im Sockelbereich oberhalb von Balkon und Loggiaböden mit feuchtigkeitsunempfindlichem Klebemörtel. Die Ausführung erfolgt flächenbündig zur angrenzenden Fassadendämmung.

Dämmstoff: Dämmplatte aus Polyurethan-Hartschaum (PUR/PIR),

Format: ca. 100 × 50 cm,

Plattenkante: stumpf,

Wärmeleitfähigkeit (λ): ≤ 0,025 W/(m·K),

Wasserdampfdiffusionswiderstandszahl (µ): 50–100 nach DIN EN 12086,

Plattendicke: 80 mm.

Verklebung:

mit feuchtigkeitsunempfindlichem, zementgebundenem Klebemörtel,

Eigenschaften des Klebers: wasserdampfdiffusionsfähig, hohe Klebkraft, verarbeitungsoffen, haftfähig auf verschiedenen Untergründen inkl. Bitumen, standfest und leicht verarbeitbar.

Dämmhöhe über Balkon- u. Loggiaboden: ca. 50 cm

Hersteller: Brillux o. glw.
Menge: 100,000 m

**04.03.0020 Verklebung PUR Dämmplatte, Kanten stumpf**
Liefern und fachgerechtes Anbringen von Polyurethan-Hartschaum (PUR/PIR) Dämmplatten mit mineralischem Klebemörtel im Wärmedämm-Verbundsystem (WDVS).

Produktdetails Dämmplatte:

Format: ca. 100 × 50 cm,

Plattenkante: stumpf,

Plattendicke: ca. 8 cm,

Wärmeleitfähigkeit (λ): 0,025 W/(m·K) bei 8 bis < 12 cm Dämmstärke,

Wasserdampfdiffusionswiderstandszahl (µ): 50–100 nach DIN EN 12086.

Klebemörtel: mineralischer WDVS-Pulverkleber, z. B. Pulverkleber geeignet für PUR-Dämmstoffe

Verarbeitung und Haftung gemäß Herstellervorgaben.

Besonderer Hinweis:
Das Brandverhalten des WDVS ist abhängig von der Wahl der Armierungsmasse und der Schlussbeschichtung. Diese Auswahl ist projektspezifisch zu prüfen und festzulegen.

Hersteller: Brillux o. glw.
Menge: 100,000 m

**04.03.0030 Laibungen bei zurückliegenden Fenstern und Türen herstellen**
Laibungen an vorhandenen Öffnungen, z. B. bei zurückliegenden Fenstern und Türen, dämmen und durch die Dicke der Fassadendämmung insgesamt rechtwinklig herstellen.
Dämmdicke in der bestehenden Laibung: ca. 4-6 cm.
Tiefe der bestehenden Laibung: ca. 20 cm
Menge: 150,000 m

**04.03.0040 Zweimaliger Feuchteschutzanstrich im Einbindungsbereich**
Zweimaliger deckender Anstrich auf der Dämm- oder Untergrundfläche in einer Höhe von ca. 15 cm oberhalb des Balkon- und Loggiabodens.

Ausführung mit einem feuchtigkeitsunempfindlichen, wasserdampfdiffusionsfähigen Schutzanstrich, der folgende Eigenschaften besitzt:

hohe Klebkraft, lange verarbeitungsoffene Zeit, haftfähig auch auf bituminösen Untergründen, leicht verarbeitbar.

Hersteller: Brillux o. glw.
Menge: 100,000 m

#### Abschnitt 04.04 MW Dämmplatten 0,35 verklebt/verdübelt - Loggien

*Hinweis: Hinweis zur Gesamtleistung*
WDVS Mineralwolle-Dämmplatten 035 verkleben und statisch relevant verdübeln

**04.04.0010 Verklebung MW Dämmplatte, 035 Klebemörtel**
Liefern und fachgerechtes Anbringen von einlagigen Mineralwolle-Dämmplatten im Wärmedämm-Verbundsystem (WDVS) mit mineralischem Klebemörtel.

Dämmplatte:

Format: ca. 80 × 62,5 cm,

Plattenkanten: stumpf,

beidseitig vorbeschichtet,

Plattendicke: ca. 10 cm,

Wärmeleitfähigkeit (λ): ca. 0,035 W/(m·K).

Klebemörtel: mineralischer WDVS-Pulverkleber geeignet für Mineralwolle-Dämmstoffe

Verarbeitung gemäß Herstellervorgaben.

Hersteller: Brillux o. glw.
Menge: 100,000 m²

**04.04.0020 Laibungen bei zurückliegenden Fenstern und Türen herstellen**
Dämmen der Laibungen bei zurückliegenden Fenstern und Türen entsprechend der Dicke der Fassadendämmung, so dass die Gesamtstärke der Dämmung rechtwinklig hergestellt wird.

Bei Dämmstärken ≥ 6,0 cm Verwendung von Mineralwolle-Dämmplatten mit geeigneter Eigenschaft für WDVS.

Bei Dämmstärken < 6,0 cm Verwendung von speziellen Laibungsdämmplatten, geeignet für WDVS.

Dämmstärke in der bestehenden Laibung: ca. 4-6 cm
Tiefe der bestehenden Laibung: ca. 20 cm

Hersteller: Brillux o. glw.
Menge: 155,000 m

**04.04.0030 Verdübelung MW Dämmplatte, versenkt / Senkdübel mit Teller 112 mm**
Herstellen einer statisch relevanten Verdübelung der Dämmplatten im Wärmedämm-Verbundsystem mit bauaufsichtlich zugelassenen WDVS-Schraub-Tellerdübeln in versenkter Montage unter dem Armierungsgewebe.

Dübel ca. 15 mm vertieft in die Dämmplatte einschrauben,

Dübel-Rondell oberflächenbündig in die Vertiefung einsetzen,

Dübellänge entsprechend der Dämmplattendicke,

Verankerung mindestens 25 mm im tragfähigen Untergrund (Mauerwerk), Putzschichten sind zu überbrücken,

Dübeltyp: bauaufsichtlich zugelassene WDVS-Schraub-Tellerdübel mit passenden Dübeltellern und Rondellen,

Dübelabstand/Dübeldichte: ca. 4,0 Stück/m².

Hersteller: Brillux o. glw.
Menge: 100,000 m²

**04.04.0040 Leistung wie zuletzt jedoch Verdübelung / 6 Stück pro m²**
Leistung wie zuletzt im vollen Wortlaut beschrieben, jedoch Verdübelung der vorgenannten WDVS Dämmplatten mit einer Dübeldichte 6,0 Stück/m².
Menge: 100,000 m²

#### Abschnitt 04.05 Anschlüsse an angrenzende Bauteile

*Hinweis: Hinweis zur Gesamtleistung*
Anschluss an angrenzende Bauteile ausbilden

**04.05.0010 Anschluss an Bauteil mit Dichtband**
Herstellen eines elastischen, dauerelastischen Anschlusses an angrenzende Bauteile im WDVS mit einem geeigneten Dichtband.

Eigenschaften Dichtband:

Typ für Fugenbreiten von 3 bis 9 mm,

dauerhaft elastisch, witterungsbeständig, UV-beständig, geeignet für Anschlüsse an Fensterbänke, Deckenanschlüsse (z. B. Erker, Balkone), Durchdringungen und ähnliche Bauteile.

Bauteile: Fensterbänke umlaufend, Anschlüsse an Decken, Durchdringungen etc.

Hersteller: Brillux o. glw.
Menge: 375,000 m

#### Abschnitt 04.06 Anschlüsse an Fenster und Türen

*Hinweis: Hinweis zur Gesamtleistung*
Anschluss an Fenster und Türen ausbilden

**04.06.0010 Anschluss an Fenster und Türen mit Gewebe-Anputzleiste**
Liefern und fachgerechtes Anbringen von selbstklebenden Gewebe-Anputzleisten auf Fenster- und Türrahmen im Wärmedämm-Verbundsystem.

Ausführung:

Gewebestreifen in die anschließende Armierungsschicht überlappend einbetten,

mit TPE-Schutzlippe zur Schlagregendichtheit, mit Anputzkante, breiter Abbruchkante und integriertem Gewebestreifen, geprüft nach gültigen Qualitäts- und Prüfstandards (z. B. Klasse A gemäß VDPM-Merkblatt).

Hersteller: Brillux o. glw.
Menge: 1200,000 m

#### Abschnitt 04.07 MW Dämmplatten 035 verklebt/verdübelt

*Hinweis: Hinweis zur Gesamtleistung*
WDVS Mineralwolle-Dämmplatten 035 verkleben und statisch relevant verdübeln

**04.07.0010 Verklebung MW Dämmplatte, 035 Klebemörtel**
Liefern und fachgerechtes Anbringen von einlagigen Mineralwolle-Dämmplatten im Wärmedämm-Verbundsystem (WDVS) mit mineralischem Klebemörtel.

Dämmplatte:

Format: ca. 80 × 62,5 cm,

Plattenkanten: stumpf,

beidseitig vorbeschichtet,

Plattendicke: ca. 16 cm,

Wärmeleitfähigkeit (λ): ca. 0,035 W/(m·K).

Klebemörtel: mineralischer WDVS-Pulverkleber geeignet für Mineralwolle-Dämmstoffe

Verarbeitung gemäß Herstellervorgaben.

Hersteller: Brillux o. glw.
Menge: 2175,000 m²

**04.07.0020 Laibungen bei zurückliegenden Fenstern und Türen herstellen**
Dämmen der Laibungen bei zurückliegenden Fenstern und Türen entsprechend der Dicke der Fassadendämmung, so dass die Gesamtstärke der Dämmung rechtwinklig hergestellt wird.

Bei Dämmstärken ≥ 6,0 cm Verwendung von Mineralwolle-Dämmplatten mit geeigneter Eigenschaft für WDVS.

Bei Dämmstärken < 6,0 cm Verwendung von speziellen Laibungsdämmplatten, geeignet für WDVS.

Dämmstärke in der bestehenden Laibung: ca. 4-6 cm
Tiefe der bestehenden Laibung: ca. 20 cm

Hersteller: Brillux o. glw.
Menge: 1200,000 m

**04.07.0030 Zuschnitte bzw. Anarbeiten an Schrägen**
Zuschneiden und Anarbeiten der Dämmplatten an Schrägen.
Bauteil: 'Gebäudeecke Leinestraße/Lichtenrader Straße '
Menge: 40,000 m

**04.07.0040 Verdübelung MW Dämmplatte, versenkt / Senkdübel mit Teller 112 mm**
Herstellen einer statisch relevanten Verdübelung der Dämmplatten im Wärmedämm-Verbundsystem mit bauaufsichtlich zugelassenen WDVS-Schraub-Tellerdübeln in versenkter Montage unter dem Armierungsgewebe.

Dübel ca. 15 mm vertieft in die Dämmplatte einschrauben,

Dübel-Rondell oberflächenbündig in die Vertiefung einsetzen,

Dübellänge entsprechend der Dämmplattendicke,

Verankerung mindestens 25 mm im tragfähigen Untergrund (Mauerwerk), Putzschichten sind zu überbrücken,

Dübeltyp: bauaufsichtlich zugelassene WDVS-Schraub-Tellerdübel mit passenden Dübeltellern und Rondellen,

Dübelabstand/Dübeldichte: ca. 4,0 Stück/m².

Hersteller: Brillux o. glw.
Menge: 2175,000 m²

**04.07.0050 Leistung wie zuletzt jedoch Verdübelung / 6 Stück pro m²**
Leistung wie zuletzt im vollen Wortlaut beschrieben, jedoch Verdübelung der vorgenannten WDVS Dämmplatten mit einer Dübeldichte 6,0 Stück/m².
Menge: 2715,000 m²

#### Abschnitt 04.08 Kantenschutz und Diagonalarmierung

*Hinweis: Hinweis zur Gesamtleistung*
Kantenschutz und Diagonalarmierung ausbilden

**04.08.0010 Kantenschutz an Gebäudeecken / Gewebe-Eckschutzschiene**
WDVS Gewebe-Eckschutzschiene als Kantenschutz an allen Gebäudeecken lot- und fluchtrecht in die nachfolgend beschriebene Armierungsmasse einbetten.
Format: 10/10 cm
Fabrikat: Brillux o. glw.
Menge: 125,000 m

**04.08.0020 Kantenschutz an Gebäudeöffnungen / Gewebe-Eckschutzschiene**
WDVS Gewebe-Eckschutzschiene als Kantenschutz an allen Ecken von Gebäudeöffnungen, z. B. Fenster, Türen, Nischen, lot- und fluchtrecht in die nachfolgend beschriebene Armierungsmasse einbetten.
Format: 10/23 cm
Fabrikat: Brillux o. glw.
Menge: 1550,000 m

**04.08.0030 Kantenschutz an Ecken abweichend 90 Grad**
WDVS Gewebe-Eckschutz als Kantenschutz an Ecken mit einem Winkel größer oder kleiner 90 Grad lot- und fluchtrecht in die nachfolgend beschriebene Armierungsmasse einbetten.
Format: 12,5/12,5 cm
Fabrikat: Brillux o. glw.
Menge: 35,000 m

**04.08.0040 Kantenschutz im Sturzbereich / Tropfkantenprofil, Kunststoff**
WDVS Tropfkantenprofil auf Unterkanten (Sturzbereich) der WDVS Dämmplatten mit der systemzugehörigen Armierungsmasse vollflächig anbringen. Die Gewebestreifen sind in die nachfolgende Armierungsschicht einzubetten.
Bauteil: Decken Balkone und Erker
Fabrikat: Brillux o. glw.
Menge: 100,000 m

**04.08.0050 Diagonalarmierung herstellen / Armierungswinkel im oberen Bereich**
Diagonalarmierungen an allen Fassadenöffnungen und Aussparungen im oberen Bereich mit WDVS Diagonal-Armierungswinkel unter Verwendung der systemgerechten Armierungsmasse herstellen.
Fabrikat: Brillux o. glw.
Menge: 634,000 St

**04.08.0060 Diagonalarmierung herstellen / Armierungspfeile im unteren Bereich**
Diagonalarmierungen an allen Fassadenöffnungen und Aussparungen im unteren Bereich mit WDVS Diagonal-Armierungspfeil unter Verwendung der systemgerechten Armierungsmasse herstellen.
Fabrikat: Brillux o. glw.
Menge: 634,000 St

#### Abschnitt 04.09 Flächenarmierung mineralisch

*Hinweis: Hinweis zur Gesamtleistung*
Flächenarmierung mit mineralischer Armierungsmasse ausbilden

**04.09.0010 Flächenarmierung mineralischer Pulverkleber**
Flächenarmierung mit WDVS Glasseidengewebe, ca. 10 cm überlappend und mineralischem Armierungsmörtel herstellen.
Armierungsmasse: WDVS Pulverkleber
Fabrikat: Brillux o. glw.
Menge: 2175,000 m²

**04.09.0020 Zusatzarmierung beanspruchter Bereiche mit Panzergewebe**
*** Bedarfsposition ohne GB
WDVS Panzergewebe als Zusatzarmierung für besonders beanspruchte Bereiche und zur Erhöhung der Stoßfestigkeit vor der Flächenarmierung aufbringen. Leistung mit der eingesetzten Armierungsmasse wie in der Ausführung zur Flächenarmierung  beschrieben, jedoch nicht überlappend.
Bauteil: '.....'
Fabrikat: Brillux o. glw.
Menge: 220,000 m²

**04.09.0030 Laibungen an Öffnungen und Nischen wie vor beschrieben armieren**
Laibungen an Öffnungen und Nischen, wie in der vorgenannten Position zur Armierungsausbildung in diesem WDV-System beschrieben, armieren.
Laibungstiefe: bis 80 cm
Menge: 50,000 m

#### Abschnitt 04.10 Putzbeschichtung Org. Putz - Rausan

*Hinweis: Hinweis zur Gesamtleistung*
Schlussbeschichtung mit Rausan, organisch gebundener Putz

**04.10.0010 Zwischenanstrich mit Putzgrundierung, pigmentiert**
Zwischenanstrich der armierten Fassadenfläche mit Putzgrundierung, pigmentiert in Anlehnung an den Farbton der Putzbeschichtung.
wetterbeständig, geruchsmild, mit verfestigender Wirkung, diffusionsfähig
Fabrikat: Brillux o. glw.
Menge: 2175,000 m²

**04.10.0020 Oberputz, Kratzputzstruktur**
Liefern und auftragen eines verarbeitungsfertigen, diffusionsfähigen und unverseifbaren Oberputzes mit Kratzputzstruktur für den Außenbereich.

Auf Kornstärke 3mm abziehen und strukturieren,

leicht verarbeitbar,

Standardfarbton: nach Wahl AG

Hersteller: Brillux o. glw.
Menge: 2175,000 m²

**04.10.0030 Zulage für hell getönte Ausführung**
Zulagepreis für die Ausführung im hell getönten Farbton (Hellbezugswert >65).
Farbton nach Angabe des Auftraggebers.
Menge: 1995,000 m²

**04.10.0040 Zulage für mittel getönte Ausführung, straßenseitig**
Zulagepreis für die Ausführung im mittel getönten Farbton (Hellbezugswert >/= 25 und </= 65).
Farbton nach Angabe des Auftraggebers.

Ort: Fassade EG, straßenseitig
Menge: 180,000 m²

**04.10.0050 Zulage zusätzliche Ausrüstung**
*** Bedarfsposition ohne GB
Liefern und Einarbeiten eines Zusatzmittels zur Verbesserung der Frost- und Feuchteresistenz bei kurzzeitiger Regen- und Frostbelastung bis ca. -5 °C.

Dosierung/Mischungsverhältnis: ca. 500 ml Zusatzmittel pro 25 kg Putz (1 Eimer),

zur Anwendung bei erwarteter Frühfeuchte bzw. kurzzeitiger Frostbelastung.

Hersteller: Brillux o. glw.
Menge: 1,000 m²

**04.10.0060 Gerüstankerstopfen einsetzen, abdecken und beiarbeiten**
Gerüstankerhülsen bei Gerüstabbau mit Gerüstanker-Stopfen schließen und mit dem beigestelltem Werkstoff (Oberputz bzw. Oberputz einschließlich Schlussanstrich) abdecken und beiarbeiten.
Fabrikat: Brillux o. glw.
Menge: 100,000 St

#### Abschnitt 04.11 Putzbeschichtung Org. Feinputz, glatt

*Hinweis: Hinweis zur Gesamtleistung*
Schlussbeschichtung von Laibungen und Faschen mit organisch gebundenem Feinputz (Glattputz).

**04.11.0010 Zwischenanstrich mit Putzgrundierung, pigmentiert**
Zwischenanstrich der armierten Laibungen und Stürze mit Putzgrundierung, pigmentiert in Anlehnung an den Farbton der Putzbeschichtung.
wetterbeständig, geruchsmild, mit verfestigender Wirkung, diffusionsfähig
Fabrikat: Brillux o. glw.
Menge: 1550,000 m

**04.11.0020 Fenster Faschen, Laibungen, Sturz Glattputz / org. geb. Feinputz**
Feinputz zur Ausbildung von Faschen (Laibungen und Stürze) als Glattputz auftragen und abreiben, einschließlich aller erforderlichen Leistungen, z. B. exaktes Abkleben der angrenzenden Flächen.
verarbeitungsfertig, diffusionsfähig, unverseifbar, leicht verarbeitbar, Glattputz, für außen
Ort: Laibungen und Stürze (wie Bestand)
Laibungstiefe: ca. 30 cm
Faschenbreite: 5-10 cm
Standardfarbton: nach Wahl AG
Fabrikat: Brillux o. glw.
Menge: 1550,000 m

**04.11.0030 Unterkante Erker, Loggien und Balkone Glattputz / org. geb. Feinputz**
Feinputz als Glattputz auftragen und abreiben, einschließlich aller erforderlichen Leistungen, z. B. exaktes Abkleben der angrenzenden Flächen.
verarbeitungsfertig, diffusionsfähig, unverseifbar, leicht verarbeitbar, Glattputz, für außen
Ort: Unterkanten Erker, Loggien, Balkone (wie Bestand)
Länge: ca. 238 m
Faschenbreite: 5-10 cm
Standardfarbton: nach Wahl AG
Fabrikat: Brillux o. glw.
Menge: 238,000 m

**04.11.0040 Streifen über EG Glattputz / org. geb. Feinputz, straßenseitig**
Feinputz als Glattputz auftragen und abreiben, einschließlich aller erforderlichen Leistungen, z. B. exaktes Abkleben der angrenzenden Flächen.
verarbeitungsfertig, diffusionsfähig, unverseifbar, leicht verarbeitbar, Glattputz, für außen
Ort: Streifen über EG (wie Bestand)
Länge: ca. 62 m
Faschenbreite: 10 cm
Standardfarbton: nach Wahl AG
Fabrikat: Brillux o. glw.
Menge: 62,000 m

**04.11.0050 Unterseite Erker, Loggien und Balkone Glattputz / org. geb. Feinputz**
Feinputz als Glattputz auftragen und abreiben, einschließlich aller erforderlichen Leistungen, z. B. exaktes Abkleben der angrenzenden Flächen.
verarbeitungsfertig, diffusionsfähig, unverseifbar, leicht verarbeitbar, Glattputz, für außen
Ort: Unterseiten von Erker, Loggien, Balkone (wie Bestand)
Fläche: 250 m²
Standardfarbton: nach Wahl AG
Fabrikat: Brillux o. glw.
Menge: 250,000 m²

#### Abschnitt 04.12 Zusätzlicher Siliconharz-Anstrich

*Hinweis: Hinweis zur Gesamtleistung*
Zusätzlicher Anstrich der vorgenannten Putzflächen mit Silicon-Fassadenfarbe

**04.12.0010 Zweimaliger Anstrich / Silicon-Emulsion-FF - Protect**
Liefern und zweimaliges Auftragen eines hochwertigen, wetterbeständigen und diffusionsoffenen Anstrichsystems auf die gereinigten Putzflächen.

Zwischenanstrich und Schlussanstrich mit gleicher Beschichtung,

Eigenschaften: hoch wasserabweisend, hoch wetterbeständig, hoch wasserdampfdiffusionsfähig, geringe Verschmutzungsneigung durch spezielle Siliziumausrüstung, fotokatalytische Selbstreinigung, Farbtonbeständigkeit,

Glanzgrad matt (G3),

Wasseraufnahme niedrig (W3 < 0,05),

Wasserdampfdurchlässigkeit hoch (V1),

Farbton: nach Wahl AG

Hersteller: Brillux o. glw.
Menge: 2175,000 m²

**04.12.0020 Zulage für hell getönte Ausführung**
Zulagepreis für die Ausführung im hell getönten Farbton (Hellbezugswert >65).
Farbton nach Angabe des Auftraggebers.
Menge: 1995,000 m²

**04.12.0030 Zulage für mittel getönte Ausführung, EG straßenseitig**
Zulagepreis für die Ausführung im mittel getönten Farbton (Hellbezugswert >/= 25 und </= 65).
Farbton nach Angabe des Auftraggebers

Ort: Fassade EG, straßenseitig
Menge: 180,000 m²

**04.12.0040 Zulage für Laibungen und Faschen an Öffnungen und Nischen**
Liefern und zweimaliges Auftragen eines hochwertigen, wetterbeständigen und diffusionsoffenen Anstrichs auf Laibungen und Faschen.

Zwischenanstrich und Schlussanstrich mit gleicher Beschichtung,

inklusive zusätzlichem Aufwand für das scharfe, saubere Beschneiden zu angrenzenden Bauteilen und andersfarbigen Flächen,

Standardfarbton: nach Wahl AG

Ort: Laibungen und Stürze (wie Bestand)
Laibungstiefe: ca. 30 cm

Faschenbreite: 5-10 cm

Hersteller: Brillux o. glw.
Menge: 1550,000 m

**04.12.0050 Zulage für Erker-, Loggien- und Balkonunterseiten**
Liefern und zweimaliges Auftragen eines hochwertigen, wetterbeständigen und diffusionsoffenen Anstrichs auf Erker-, Loggien- und Balkonunterseiten

Zwischenanstrich und Schlussanstrich mit gleicher Beschichtung,

inklusive zusätzlichem Aufwand für das scharfe, saubere Beschneiden zu angrenzenden Bauteilen und andersfarbigen Flächen,

Standardfarbton: nach Wahl AG

Ort: Erker-, Loggien- und Balkonunterseiten
Fläche: 250m²

Hersteller: Brillux o. glw.
Menge: 250,000 m²

#### Abschnitt 04.13 Montageelemente für WDV-Systeme

*Hinweis: Hinweis zur Gesamtleistung*
Montageelemente zur Befestigung von Bauteilen im vorgenannten WDV-System anbringen.

**04.13.0010 Dart-Set als konstruktives Befestigungssystem einschrauben**
*** Bedarfsposition ohne GB
Liefern und oberflächenbündiges Einschrauben eines konstruktiven Fassadendübels mit zugehörigem Montage-Bit nach Fertigstellung des WDVS.

Dübeltyp mit EPDM-Dichtung,

Dübeldurchmesser: 8 mm,

Bohrtiefe im tragfähigen Untergrund: mindestens 80 mm,

geeignet für Dämmschichtdicke: '.....' mm,

Montageposition gemäß Auftraggeberangabe.

Hersteller: Brillux o. glw.
Menge: 1,000 St

**04.13.0020 Elektrodosenelement anbringen**
*** Bedarfsposition ohne GB
Liefern und oberflächenbündiges Anbringen eines Elektrodosenelements mit Montagefüßen und eingeklebter Montagedose vor der Verklebung der Dämmplatten, entsprechend der Dämmstärke.

Elektroleitung oder Kabelschutzrohre durch vorgesehene Aussparung führen, einschließlich Zuschneiden und Anarbeiten der Dämmplatten zur Montage,

Dose Größe 1, Abmessung ca. 150 x 150 mm, Tiefe ca. 55 mm,

geeignet für Dämmschichtdicke ca. 160 mm,

Montageposition gemäß Auftraggeberangabe.

Hersteller: Brillux o. glw.
Menge: 1,000 St

**04.13.0030 Leistung wie zuletzt jedoch Größe 2 x 1 / Stück**
*** Bedarfsposition ohne GB
Leistung wie zuletzt im vollen Wortlaut beschrieben, jedoch Größe 2 x 1, Abmessung 210 x 150 mm
Menge: 1,000 St

**04.13.0040 Schwerlastkonsole, rechteckig, anbringen**
*** Bedarfsposition ohne GB
Liefern und oberflächenbündiges Anbringen einer Schwerlastkonsole inklusive Gewindestangen, Muttern, Injektionsmörtel und weiterem Befestigungsmaterial, entsprechend der Dämmstärke.

Einschließlich Zuschneiden und Anarbeiten der Dämmplatten,

Kennzeichnung der Befestigungsposition in der Fläche, rechteckige Konsole, fäulnisresistent, wärmebrückenfrei, Befestigung im Mauerwerk,

Grundfläche ca. 250 x 150 mm, Nutzfläche ca. 162 x 82 mm,

geeignet für Dämmschichtdicke ca. 160 mm,

Montageposition und Ausrichtung nach Auftraggeberangabe,

zu befestigendes Bauteil: '.....',

einschl. statischer Bemessung durch einen qualifizierten Statiker.

Hersteller: Brillux o. glw.
Menge: 1,000 St

**04.13.0050 Schwerlastkonsole, quadratisch, anbringen**
*** Bedarfsposition ohne GB
Liefern und oberflächenbündiges Anbringen einer Schwerlastkonsole inklusive Gewindestangen, Muttern, Injektionsmörtel und zugehörigem Befestigungsmaterial in Dicke der Fassadendämmung.

Wärmebrückenfreies, fäulnisresistentes Befestigungssystem,

Ausführung in quadratischer Form,

Befestigung im tragenden Mauerwerk,

Grundfläche ca. 250 x 250 mm, Nutzfläche ca. 162 x 182 mm,

geeignet für Dämmschichtdicke ca. 160 mm,

inklusive Anarbeiten der Dämmplatten, Kennzeichnung in der Fläche,

Montageposition und Ausrichtung nach Vorgabe des Auftraggebers,

zu befestigendes Bauteil: … (vom AG zu definieren),

einschließlich statischer Bemessung.

Fabrikat: Brillux o. glw.
Menge: 1,000 St

**04.13.0060 Montageelement für sicherheitsrelevante Bauteile anbringen**
*** Bedarfsposition ohne GB
Liefern und oberflächenbündiges Anbringen eines Montageelements zur wärmebrückenreduzierten Befestigung sicherheitsrelevanter Bauteile inklusive aller erforderlichen Befestigungsmittel, gemäß allgemeiner bauaufsichtlicher Zulassung.

Zur Befestigung in tragendem Mauerwerk,

wärmebrückenreduziert durch thermische Entkopplung,

Abmessungen anliegender Schenkel: ca. 270 × 140 × 40 mm,

für Dämmschichtdicke: ca. 160 mm,

inkl. Anarbeiten der Dämmplatten,

inkl. Kennzeichnung in der Fläche,

Montageposition und Ausrichtung nach Vorgabe des Auftraggebers,

zu befestigendes Bauteil: Absturzsicherung bodentiefe Fenster,

einschließlich Bemessung durch einen Statiker.

Fabrikat: Brillux o. glw.
Menge: 1,000 St

#### Abschnitt 04.14 Nisthilfen für WDV-System

*Hinweis: Hinweis zur Gesamtleistung*
WDVS-konforme Nisthilfen im vorgenannten WDV-System anbringen.
Bauteil: '.....'
Art und Beschaffenheit: '.....'

**04.14.0010 Nistkasten für Bienen/Insekten anbringen**
*** Bedarfsposition ohne GB
Nistkasten mit dem im WDV-System zum Einsatz kommenden Kleber im Zuge der Dämmplattenverklebung oberflächenbündig anbringen. Bei höherer Dämmdicke die Rückseiten mir artgleichem Dämmstoff des umgebenden WDV-Systems und WDVS Montagekleber hinterfüttern oder die Fassadendämmplatte aussparen. Spalten zwischen Nisthilfe und Dämmplatten bis max. 5 mm mit PUR-Füllschaum verfüllen. Herausgequollenen, überstehenden Füllschaum nach dem Aushärten oberflächenbündig entfernen.
Typ: Für Bienen/Insekten
Abmessung (H/B): 400 x 220 mm
Tiefe: 100 mm
Montageposition nach Angabe des Auftraggebers
Fabrikat: Brillux o. glw.
Menge: 1,000 St

**04.14.0020 Nistkasten für Fledermäuse anbringen**
*** Bedarfsposition ohne GB
Nistkasten mit dem im WDV-System zum Einsatz kommenden Kleber im Zuge der Dämmplattenverklebung oberflächenbündig anbringen. Bei höherer Dämmdicke die Rückseiten mir artgleichem Dämmstoff des umgebenden WDV-Systems und WDVS Montagekleber hinterfüttern oder die Fassadendämmplatte aussparen. Spalten zwischen Nisthilfe und Dämmplatten bis max. 5 mm mit PUR-Füllschaum verfüllen. Herausgequollenen, überstehenden Füllschaum nach dem Aushärten oberflächenbündig entfernen.
Typ: Für Fledermäuse
Abmessung (H/B): 500 x 300 mm
Tiefe: 120 mm
Montageposition nach Angabe des Auftraggebers
Fabrikat: Brillux o. glw.
Menge: 1,000 St

**04.14.0030 Nistkasten für Sperlinge anbringen**
*** Bedarfsposition ohne GB
Nistkasten mit dem im WDV-System zum Einsatz kommenden Kleber im Zuge der Dämmplattenverklebung oberflächenbündig anbringen. Bei höherer Dämmdicke die Rückseiten mir artgleichem Dämmstoff des umgebenden WDV-Systems und WDVS Montagekleber hinterfüttern oder die Fassadendämmplatte aussparen. Spalten zwischen Nisthilfe und Dämmplatten bis max. 5 mm mit PUR-Füllschaum verfüllen. Herausgequollenen, überstehenden Füllschaum nach dem Aushärten oberflächenbündig entfernen.
Typ: Für Sperlinge
Abmessung (H/B): 250 x 175 mm
Tiefe: 160 mm
Montageposition nach Angabe des Auftraggebers
Fabrikat: Brillux o. glw.
Menge: 1,000 St

**04.14.0040 Nistkasten für Mauersegler anbringen**
*** Bedarfsposition ohne GB
Nistkasten mit dem im WDV-System zum Einsatz kommenden Kleber im Zuge der Dämmplattenverklebung oberflächenbündig anbringen. Bei höherer Dämmdicke die Rückseiten mir artgleichem Dämmstoff des umgebenden WDV-Systems und WDVS Montagekleber hinterfüttern oder die Fassadendämmplatte aussparen. Spalten zwischen Nisthilfe und Dämmplatten bis max. 5 mm mit PUR-Füllschaum verfüllen. Herausgequollenen, überstehenden Füllschaum nach dem Aushärten oberflächenbündig entfernen.
Typ: Für Mauersegler
Abmessung (H/B): 175 x 400 mm
Tiefe: 155 mm
Montageposition nach Angabe des Auftraggebers
Fabrikat: Brillux o. glw.
Menge: 1,000 St

#### Abschnitt 04.15 Alu-Fensterbanksystem

*Hinweis: Hinweis zur Gesamtleistung*
Einzelne Außenfensterbänke aus Aluminium mit schlagregendichtem Anschlussprofil
Fensterbanksystem mit zugehörigen Komponenten bei gleichzeitiger Kompensierung der thermisch bedingter Längenänderungen anbringen.
System: Brillux o. glw.

**04.15.0010 Fensterbankunterbau mit Dämmstoff auffüttern**
Außenfensterbankunterbau mit Keilplatte aus hochverdichteter
Steinwolle, mit ca. 5° geneigter Oberseite,
wasserdichter Kaschierung
und Gewebeanschlussfahne mit Tropfkantenprofil,
liefern, fachgerecht gemäß Herstellervorgaben
verkleben und nach
Fertigstellung der Armierungsarbeiten im Fenster- und
Laibungsanschlussbereich umlaufend
mit Dichstoff auf Basis PU-Hybrid dauerhaft wasserdicht
abdichten
Es darf kein Silikon- und kein Acryldichtstoff verwendet werden.
Laibungstiefe einschließlich Wärmedämmung
ca. 30 mm:
Angeb. Fabr.:'...........................................................'
Menge: 210,000 m

**04.15.0020 Außenfensterbanksystem – Aluminium, schlagregendicht, thermisch entkoppelt**
Liefern und fachgerecht montieren eines kompletten Aluminium-Fensterbanksystems für den Außenbereich, bestehend aus:

Fensterbank aus stranggepresstem Aluminiumprofil gemäß EN AW-6060 T66,

beidseitig montierten, gleitfähigen Bordprofilen zur Aufnahme von Längenausdehnung,

schlagregendichtem, thermisch entkoppeltem Anschlussprofil mit integrierter Tropfkante,

schallmindernder Antidröhn-Beschichtung auf der Unterseite,

korrosionsbeständigen Mauerankern zur sicheren Befestigung,

formschlüssigen Stoßverbindern bei mehrteiliger Ausführung,

Einhaltung eines definierten Abstands zwischen Abtropfkante und fertiger Fassadenoberfläche zur freien Wasserableitung: 40mm
Menge: 210,000 m

**04.15.0030 10mm Mehr- oder Minderausladung**
10mm Mehr- oder Minderlänge der Fensterbankausladung.
Menge: 210,000 St

### Bereich 05 Lackierarbeiten zzgl. Holz

#### Abschnitt 05.01 Geländer mit Anstr./Metalleffekt

*Hinweis: Hinweis zur Gesamtleistung*
Bereits gestrichene Stahlbauteile außen mit einkomponentigem Metalleffektlack seidenmatt überarbeiten.
Bauteil:

**05.01.0010 Geländer Balkone mit Anstrich/ Metalleffektlack SM**
Untergrundvorbehandlung: Intakten Anstrich auf Eignung, Trag- und Haftfähigkeit prüfen. Nicht tragfähige Anstrichteile entfernen und Schadstellen entrosten (Oberflächenvorbereitungsgrad St 2). Flächen gründlich anschleifen und säubern. Schadstellen mit Haftgrund grundieren.
Zwischenanstrich mit Haftgrund.
Zwischenanstrich Metallic-Effekt.
Schlussanstrich mit Metallic-Effekt.
matt, schnelltrocknend, einkomponentig, auf Alkydharz-Basis, für außen und innen
Farbton: DB 703
Fabrikat: Brillux o. glw.
Menge: 100,000 m

#### Abschnitt 05.02 Holzbauteile mit Anstrich/ LB deckend SG

*Hinweis: Hinweis zur Gesamtleistung*
Mit Alkydharzlack gestrichene, maßhaltige Holzbauteile, außen (einseitig behandeln) mit Alkydharzlack, seidenglänzend überarbeiten.
Bauteil: Außentüren
Art und Beschaffenheit: 'Holztüren, tlw. mit Glasfüllungen und Oberlichtern, mit Altanstrich'

**05.02.0010 Hauseingangstür mit Anstrich außen/ Ventilack SG, LB**
*** Bedarfsposition ohne GB
Breite: 150 cm, Höhe 240 cm
Untergrundvorbehandlung: Anstrich auf Trag- und Haftfähigkeit prüfen. Verunreinigungen, losen Kitt, schadhafte Anstrichteile und nicht intakten Dichtstoff entfernen. Intakten Anstrich anschleifen und säubern. Außenkanten gemäß BFS-Merkblatt Nr. 18, Punkt 3.1. runden.
Rohe und schadhafte Stellen imprägnieren.
Grundanstrich der imprägnierten Stellen.
Risse, Fugen, offene Verbindungen u. Ä. mit Fenster-Reparaturpaste oder 2K-Epoxi-Reparaturfüller schließen. Kittbett (bei Einfachverglasung) beikitten.
Zwischenanstrich mit einem  Alkydharzlack (z.B. Impredur Ventilack 822).
Schlussanstrich mit Alkydharzlack (z.B.Impredur Ventilack 822).
seidenglänzend, aromatenfrei, feuchtigkeitsregulierend,
blockfest, mit guter Kantenabdeckung, hoch wetterbeständig
Farbton: satt getönt nach Angabe des Auftraggebers
Fabrikat: Brillux o. glw.
Menge: 2,000 St

**05.02.0020 Leistung wie zuletzt jedoch Kellertüren/ Stück**
*** Bedarfsposition ohne GB
Leistung wie zuletzt im vollen Wortlaut beschrieben, jedoch Kellertüren.
Breite: 100 cm
Höhe: 200 cm
Menge: 3,000 St

**05.02.0030 Leistung wie zuletzt jedoch Hoftüren -TH/ Stück**
*** Bedarfsposition ohne GB
Leistung wie zuletzt im vollen Wortlaut beschrieben, jedoch Hoftüren der Treppenhäuser.
Breite: 125 cm
Höhe: 280 cm
Menge: 3,000 St

### Bereich 06 Stundenlohnarbeiten

#### Abschnitt 06.01 Stundenlohnarbeiten

*Hinweis: Hinweis zur Gesamtleistung*
Stundenlohnarbeiten für nicht erfasste Leistungen

**06.01.0010 Stundenlohnarbeit / Vorarbeiter**
Stunde(n) eines Vorarbeiters für nicht erfasste Leistungen gegen besonderen Nachweis einschließlich aller Lohnnebenkosten.
Menge: 10,000 h

**06.01.0020 Stundenlohnarbeit / Facharbeiter**
Stunde(n) eines Facharbeiters für nicht erfasste Leistungen gegen besonderen Nachweis einschließlich aller Lohnnebenkosten.
Menge: 10,000 h

**06.01.0030 Stundenlohnarbeit / Helfer**
Stunde(n) eines Helfers für nicht erfasste Leistungen gegen besonderen Nachweis einschließlich aller Lohnnebenkosten.
Menge: 10,000 h

**06.01.0040 Stundenlohnarbeit / Auszubildender**
Stunde(n) eines Auszubildenden im '.....' Lehrjahr für nicht erfasste Leistungen gegen besonderen Nachweis einschließlich aller Lohnnebenkosten.
Menge: 10,000 h

*Hinweis: Hinweis - Stundenlohnarbeiten*
Stundenlohnarbeiten sollten nur für Leistungen geringeren Umfangs, die überwiegend Lohnkosten verursachen, mit realistischen Mengenansatz aufgenommen werden. Siehe auch VOB/A, §7, Abs. 1, Nr. 4. Die Dokumentation nach §15 Nr. 3 VOB/B ist zu beachten.

### Bereich 07 Innenarbeiten: Herstellung der Fensteranschlüsse (Laibungen, Stürze) von innen

*Hinweis: Hinweis zu diesem Abschnitt*
Die nachfolgenden Leistungen werden nach dem vollständigen Einbau der neuen Fenster inkl. aller Abdichtungen und Innenfensterbänke durch den Fensterbauer ausgeführt.

Der Fensterbauer hat die innenseitige Luftdichtheitsebene (z.B. mittels Dampfbremsfolie und/oder Kompriband) fachgerecht herzustellen.

Der Unternehmer für die Wiederherstellung der Laibungen und Stürze stellt die Fensterlaibungen und -stürze innen fertig her, sodass diese tapezier- bzw. anstrichfertig sind.

#### Abschnitt 07.01 Innenarbeiten

**07.01.0010 Vorbereitende Arbeiten**
Schutz der neuen Fenster, Fensterbänke und angrenzender fertiger Bauteile vor Beschädigung und Verschmutzung. Überprüfung der Laibungsflächen auf Risse, Unebenheiten und Haftgrund. Säubern, Auskratzen und ggf. Lockermörtel entfernen an den durch den Einbau beschädigten Innenlaibungen. Grundieren des Untergrundes zur Staubbindung und Haftverbesserung, wo erforderlich.
Menge: 1200,000 m

**07.01.0020 Ausgleichen und Herrichten der Innenlaibungen**
Ausfüllen von größeren Fugen und Unebenheiten an den Laibungen mit einem geeigneten Mörtel (z.B. Gips- oder Kalkzementputz). Das Herstellen eines ebenen, gradlinigen und rechtwinkligen Übergangs zur Fensterkonstruktion. Das Anputzen oder Glätten der Laibungen für den weiteren Ausbau.
Menge: 1200,000 m

**07.01.0030 Spachteln der Innenlaibungen**
Feinausgleich der vorbereiteten Laibungen mit einer Glätt- oder Feinspachtelmasse zur Erzielung einer tapezier- und anstrichfertigen Oberfläche.
Menge: 1200,000 m

**07.01.0040 Schlussanstrich der Innenlaibungen**
Durchführung des Schlussanstrichs mit dem festgelegten Innenanstrich (z.B. Dispersionsfarbe, mind. 2-maliger Auftrag) auf die gespachtelten Innenlaibungen. Der Anstrich muss deckend und gleichmäßig sein.
Menge: 1200,000 m

**07.01.0050 Endreinigung**
*** Pauschalposition
Entfernen aller Schutzfolien und -materialien. Beseitigung von Anhaftungen und Verschmutzungen (Spachtel- und Farbspritzer) an den neuen Fenstern und Fensterbänken.
Menge: 1,000 psch
